# Aufzugsanlagen, Schloss Cecilienhof
Angebotsaufforderung (GAEB DA XML 3.3, DA83)
Projekt: 2261031
Währung: EUR
Vergabeart: Offenes Verfahren
Eröffnung: 23.04.2026 08:00:00
Ende der Zuschlagsfrist: 09.06.2026
Abgabeort: SPSG Berlin - Brandenburg, Vergabestelle; Allee nach Sanssou
Ausführungsbeginn: 22.06.2026
Ausführungsende: 08.01.2029
Erstellt mit: GXML Toolbox V3.3 R20220330, ORCA AVA 27 27.00.00, 18.03.2026

## 1. Allgemeine Angaben zum Gebäude
1. Allgemeine Angaben zum Gebäude

1.1 Lage der Baustelle und Grundstück
Das Schloss Cecilienhof befindet sich am nördlichen Rand des Neuen Gartens in Potsdam und wird als Einzeldenkmal in der Denkmalliste des Landes Brandenburg geführt und auch der umliegende Park steht unter Denkmalschutz. Es ist Bestandteil des Gesamtensembles "Neuer Garten". Die Parkanlage mit seinen Gebäuden gehört seit 1990 zum UNESCO-Welterbe "Schlösser und Parks von Potsdam und Berlin".
Das Gebäude befindet sich in unmittelbarer Nähe der Straße "Am Neuen Garten".

1.2 Geschichte, Architektur und Denkmalschutz
Das Schloss wurde in der Zeit von 1913-1917 im Stil eines englischen Landhauses (Tudorstil) errichtet und umfasst mehrere Höfe. Es gilt als letzter Schlossbau der Hohenzollern und diente als Wohnsitz des Kronprinzenpaar Wilhelm und Cecilie. Zum Ende des zweiten Weltkrieges fand im Schloss Cecilienhof die Potsdamer Konferenz statt, welche im Museum des Schlosses kuratiert ist. Nach 1945 gab es mehrere Umbauphasen. Das Schloss Cecilienhof wird als Einzeldenkmal in der Denkmalliste des Landes Brandenburg geführt.

1.3 Typologie der baulichen Anlage
Das Gebäude besteht aus einem teilunterkellerten Erdgeschoss, einem Ober- und Dachgeschoss. Das Ensemble gliedert sich im Wesentlichen in drei Hofgebäude. In der Mitte befindet sich das Haupthaus mit dem Ehrenhof und seinem prägnanten roten Stern als Bepflanzung. Südöstlich gliedert sich das Nebengebäude mit dem Prinzenhof an und nordwestlich liegt der eingeschossige Hofbau mit den beiden Wirtschaftshöfen.
Das Gebäude wurde als massiver Mauerwerksbau und Stahlsteindecken errichtet.

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
1.4 Eigentumsverhältnis und Nutzung
Eigentümer und Bauherr ist die Stiftung Preußische Schlösser und Gärten (SPSG), welche Schlösser und Gärten Berlins und Brandenburgs als Stiftung des öffentlichen Rechts im Auftrag des Staates bewahrt und pflegt.
Nutzer ist ebenfalls die SPSG, die das Museum als historische Stätte betreibt. Neben dem Museum werden auch Flächen für die Schlösserverwaltung durch die SPSG genutzt.
Das Hotel, die Gastronomie und der Museumsshops werden neu verpachtet.

1.5 vorangegangene Bauabschnitte und vorgezogene Maßnahmen
Der geplanten Innensanierung (SIP II - Sonderinvestitionsprogramm), als eigenständige Baumaßnahme, ging die denkmalgerechte Instandsetzung der gesamten Gebäudehülle, sowie einzelne Maßnahmen im Gebäudeinneren (SIP I) voran (2014 - 2018).

## 2. Beschreibung der Gesamtmaßnahme
2. Beschreibung der Gesamtmaßnahme
Gegenstand der aktuellen Maßnahme (SIP II) sind folgende Einzelmaßnahmen:

Außen:
- Partielle Instandsetzung der Außenabdichtung
- Rekonstruktion von Schornsteinen zur Wiederherstellung des bauzeitl. Erscheinungsbildes
- Verbesserung der barrierefreien Zugänge
- Ertüchtigung der Außentüren, sowie die energetische Sanierung der Fenster
- Sanierung Fettabscheider inkl. Anschlüsse im kleinen Wirtschaftshof
- Überarbeitung und Erneuerung der Beläge im Ehrenhof und in den Wirtschaftshöfen
- Neuverkabelung und Strukturierung der Außenbeleuchtung

Innen:
- umfangreiche Schadstoffsanierung
- Ertüchtigung der Sohlen, Erneuerung der Abdichtung, Sanierung der Grundleitungen
- Modernisierung und Instandsetzung aller Gästezimmer und Bäder
- Umbau und Modernisierung der gastronomischen Einrichtung und Küchen
- Umstrukturierung Besucherempfang und Museumsshop
- Integration Verwaltungsflächen
- Erneuerung bzw. Instandsetzung aller technischen Anlagen
- Ertüchtigung des Brandschutzes und Anpassung an neue Funktionsverteilung
- Instandsetzung aller Oberflächen
- Einbau einer neuen Schließanlage
- Verbesserung der barrierefreien Erschließung (Integration neuer Aufzüge)

## 3. Konstruktions- und Gebäudebeschreibung
3. Konstruktions- und Gebäudebeschreibung
Das Schloss Cecilienhof stellt, aufgrund seiner Erbauung in den Jahren 1913 - 1918, ein junges Schloss dar und ist aus baukonstruktiver Sicht ein modernes Gebäude seiner Zeit.
Das Schloss Cecilienhof wurde bis heute nur geringfügig verändert und weist ein hohes Maß an ursprünglicher Bausubstanz auf. Die Sanierungsmaßnahmen werden unter Berücksichtigung der historischen Bausubstanz durchgeführt. Eingriffe zur Unterbringung der geplanten Nutzung werden weitestgehend in bereits gestörten Bereich vorgenommen.
Gründung und Sohle
Das Gebäude ist auf Streifenfundamenten aus Ziegel auf Lagerschicht aus unbewehrtem Beton gegründet. Die Sockelbereich bestehen aus massivem Natursteinmauerwerk, die Sohlen bestehen aus Beton und Ziegeln, teilweise Ziegelschutt.
Tragwerk
Die Außenwände bestehen aus massivem und verputztem Mauerwerk, Sichtmauerwerk, vorgeblendetem Fachwerk, Naturstein, teilweise mit Luftschicht.
Innenwände und Wandbekleidungen
Innenwände bestehen meist aus massivem Mauerwerk, teilweise aus Gipsdielen oder Fachwerk im DG. Die Putzflächen sind überwiegend hell gestaltet und mit dunkel lasierten, holzsichtigen Leisten oder Holzvertäfelungen verziert. Innentüren sind überwiegend aus Holz, oft bauzeitlich, teilweise Nachbauten.
Decken
Die Decken des Gebäudes sind als massive Anker-Dübel-Decken ausgebildet. Darüber wurden schwere Schüttungen aus Ziegelbruch und Estrich eingebaut. Im Bereich von Erkern wurden teilweise Holzbalkendecken eingezogen. Die meisten Decken wurden mit Kalkputz bekleidet. Darüber hinaus sind die Unterseiten teilweise mit Stuck, jedoch überwiegend mit Zierelementen aus Holz geschmückt.
Die Treppenkonstruktionen im Gebäude sind aus Holz, Kellertreppen sind massiv aus Beton oder Ziegel gebaut worden.
Dächer
Der Dachstuhl ist eine Holzkonstruktion, Dachform sind Satteldächer mit Eindeckung aus Flach-Biberschwanzziegeln. Außerdem wurde die Konterlattung und die Dacheindeckung ausgetauscht, sowie der Blitzschutz erneuert. Die nicht ausgebauten Dachbereiche sind durch Schleusen dauerhaft von den übrigen Gebäudeteilen abgeschottet. Ein Zugang in diese Dachbereiche ist nur mit persönlicher Schutzausrüstung gestattet.

Brandschutz und Wärmeschutz
Für das Gebäude wurde ein normales Risiko der Brandentstehung, jedoch ein erhöhtes Risiko der Brandausbreitung ermittelt. Im Zuge der Sanierung erfolgt eine Verbesserung des Brandschutzes.
Aufgrund des Denkmalschutzes werden Bauteile nur innenseitig gedämmt, u.a. die obersten Geschossdecken, die Wangen der Dachgauben und Innenwände zu kalten Dachräumen. Technikräume im kalten Dachraum werden beheizt und Einfach-Fenster innenseitig mit Vorsatzfenstern ausgestattet.

Fachwerkschuppen (ehemalig Schwanenstall)
Der Fachwerkschuppen nord-östlich des Hauptgebäudes wird im Zuge der Gesamtmaßnahme ebenfalls saniert. Das Gebäude ist eingeschossig und nicht unterkellert. Die Außenwände sind einschalig gemauert und mit einem aufgesetzten Fachwerk und Sichtziegel verziert. Türen und Fenster sind aus Holz und einfachverglast. Das Satteldach ist mit Ziegeln gedeckt und ungedämmt. Auch die Sohle ist nicht gedämmt und nur mit Estrich belegt.

## 4. Allgemeine Angaben zur Baustelle
4. Allgemeine Angaben zur Baustelle

4.1 Baustelleneinrichtung
Die Baustelleneinrichtung besteht im Wesentlichen aus zwei Bereichen:
1. Bereich Baustelle am Schloss als eingezäunten und bauseits überwachten Bereich. Hier wird es eine übliche Versorgung an Baustrom, -wasser, sanitären Anlagen auch die Flächen für die Entsorgungscontainer auf dem Anlieferhof geben.
2. Busparkplatz für das Abstellen von Firmenfahrzeugen, Material-, und Besprechungscontainern, sowie weiteren sanitären Anlagen.

Die Bereitstellung von Flächen zur Lagerung von Materialien und Aufstellung von weiteren Containern  o. ä. erfolgt in Abstimmung mit der örtlichen Bauleitung und im Rahmen der zur Verfügung stehenden BE-Fläche unter Berücksichtigung der Gewährleistung der Transportwege und Baufreiheit der Bauausführung.

4.2 Zugangskontrolle und Baustellenüberwachung
Die Baustelle wird während der gesamten Bauzeit bauseits überwacht. Der Zugang zur Baustelle, unmittelbar vor dem Schloss wird durch das Wachpersonal des AG dokumentiert. Firmen sind verpflichtet sich arbeitstäglich in Anwesenheitslisten ein- und auszutragen.

4.3 Zugang zum Gebäude und Orientierung
Der zentrale Informationspunkt wird am Zugang C (siehe BE-Plan) sein. Dort befinden sich Übersichtspläne mit Kennzeichnung aller für den Baustellenbetrieb wichtiger Einrichtungen, sowie Angaben zu Flucht- und Rettungswegen.

4.4 Verkehrsverhältnisse und Transportwege
Die Baustelle wird von der Straße "Am Neuen Garten" erschlossen. Im Park herrscht Fußgänger:innen- und eingeschränkter Radverkehr. Das Befahren der Parkbereiche mit Kraftfahrzeugen ist grundsätzlich nicht gestattet. Die Zufahrtsstraße kann von LKW befahren werden.
Der Park ist von 8 Uhr morgens bis zum Einbruch der Dunkelheit für Besucher:innen geöffnet. Die Umrundung des Schlosses wird während der gesamten Baumaßnahme für Besucher:innen aufrechterhalten.
Das Parken von Firmenfahrzeugen ist aufgrund der beengten Situation der Baustelleneinrichtungsfläche nur auf dem Busparkplatz möglich. Anlieferung und Abholung von Materialien, Containern etc. ist rechtzeitig vor Ausführung bei der Bauleitung anzumelden und erst nach Genehmigung möglich.
Die Zufahrt zum Schloss, sowie die ausgewiesene Feuerwehraufstellfläche ist stets freizuhalten.

Die Transport- und Zufahrtsstraßen sind im Baustelleneinrichtungsplan: NG_CC100G-02_AUA300_LA002-2_A -grau-, die öffentlichen Fußwege -blau- dargestellt. Besonders zu beachten sind die Kreuzungspunkte der Wege mit dem Fußgängerverkehr.
Die Transportwege zw. BE-Fläche "Busparkplatz" und Baustelle, von ca. 200 m sind in die nachfolgenden Positionen einzukalkulieren und werden nicht gesondert vergütet.

Die Wege innerhalb des Gebäudes können durch reduzierte Durchgangsbreiten bis
0,90 m eingeschränkt sein. Weiterhin sind Treppenabfolgen bis zu 16 Stufen bei der Kalkulation zu berücksichtigen.
Horizontale Transportwege von der Abbruch-/Einbaustelle bis zum Containerstellplatz betragen ca. 150 m, die Transportwege innerhalb eines Geschosses bis 100 m.
Transporte in oder aus dem Dach über die provisorischen Gauben sind beengt (B/H: 1,35/2,01m).

4.5 Wasser, Energie, Abwasser
Strom und Wasser werden durch den AG zur Verfügung gestellt. Für die Verbrauchskosten für Baustrom und Bauwasser erfolgt jeweils eine Umlage der Bruttoabrechnungssumme, siehe Besondere Vertragsbedingungen des AG.

4.6 Bodenverhältnisse, Baugrund und Kampfmittel
Die Parkanlage "Neuer Garten" ist eine geschützte Grünanlage und steht, zusammen mit den baulichen, gärtnerischen und technischen Anlagen unter Denkmalschutz.
Das Gebäude befindet sich 250 m südlich des Jungfernsees und 300 m nord-westlich des Heiligen Sees. Der mittlere Höchst-Grundwasserstand beträgt 30,00 m DHHN 92, siehe Bodengutachten. Bei dem Gelände handelt es sich nicht um ein Wasserschutzgebiet, jedoch ist das gesamte Parkgelände u.a. als Bodendenkmal verzeichnet.
Vor jeglichen Erdarbeiten muss eine Kampfmittelsondierung durchgeführt werden. Jegliche Erdarbeiten sind mit mind. einer Woche Vorlauf dem AG anzukündigen und werden von der Bodendenkmalpflege der Stadt Potsdam begleitet.

4.7 Immissionsschutz
Die gesetzlichen Vorschriften zum Immissionsschutz (Lärm, Staub etc.) gemäß Bundesimmissionsschutzverordnung (BlmSchV) und Landesimmissionsschutzgesetzes (LlmSchG Bln) sind einzuhalten. Alle erforderlichen Schutzvorkehrungen sind in die EP einzurechnen und werden nicht gesondert vergütet. Es sind ausschließlich geräuscharme Geräte/Maschinen einzusetzen.

4.8 Kunstgutschutz und Schutz der Bausubstanz
Der Kunstgüter- und Bauteilschutz wird vor Beginn der Sanierungsarbeiten bauseits hergerichtet. Dazu werden Oberflächen und festverbaute Kunstgüter nach restauratorischen Vorgaben gesichert und geschützt.
Der Schutz darf nicht ohne Abstimmung mit der örtlichen Bauleitung bzw. Restaurator:innen durch den AN verändert oder abgenommen werden.
Sofern Arbeiten an geschützten Bauteilen erforderlich werden, sind diese rechtzeitig bei der örtlichen Bauleitung anzukündigen.

Alle Maßnahmen sind durch den AN so auszuführen, dass am Bestand und an den angrenzenden Flächen Verschmutzungen, Schäden und unbeabsichtigte Veränderungen des Erscheinungsbildes ausgeschlossen werden. Für Schäden an der Substanz, die dem AN nachgewiesen werden können, haftet dieser. Entstehen während der Maßnahme Schäden an der vorhandenen Bausubstanz sind diese unverzüglich der örtlichen Bauleitung zu melden.

4.9 Baustellenverordnung und SiGeKo
Diese Baustelle unterliegt der Baustellenverordnung (BaustellV), die durch den SiGeKo erstellt wird. Diese ist durch den AN im Original zu unterschreiben und wird Vertragsbestandteil. Weiterhin wird durch den SiGeKo ein SiGe-Plan erstellt, dieser ist ebenfalls vom AN und seinen Mitarbeitenden einzuhalten.
Weiterhin wird es einen Koordinator nach DGUV Regel 101-004 auf der Baustelle für Arbeiten in Kontaminierten Bereichen geben. Dieser ist, wie auch der SiGeKo  weisungsbefugt, bei Gefahr in Verzug.
Die Belehrung aller am Bau Beteiligten Personen ist durch den AN vor Beginn der Arbeiten und später im monatlichen Turnus durchzuführen und gegenüber der Bauleitung des AG nachzuweisen. Der SiGeKo ist bei Gefahr im Verzug weisungsbefugt.
Die auf der Baustelle tätigen Mitarbeiter/innen jedes AN müssen der Objektüberwachung des AGs namentlich bekannt sein. Des Weiteren sind die persönliche Schutzhelme jedes auf der Baustelle tätigen Mitarbeitenden mit der Firmenzugehörigkeit zu beschriften. Nach den gesetzlichen Vorschriften hat jeder AN einen Ersthelfer zu benennen. Diese müssen sichtbar am Schutzhelm erkennbar sein (z.B. Aufkleber "Ersthelfer:in").

4.10 Bauschild
Eigene Firmenschilder oder Werbung des AN am Bauzaun oder Gerüsten etc. sind nicht gestattet.

4.11 Reinigung der Arbeitsbereiche
Die eigenen Arbeitsbereiche sind arbeitstäglich durch den AN zu reinige (Saugen mit Bausauger Staubklasse H, kein Fegen). Anfallende Stoffe sind durch den AN zu beseitigen.

## 5. Angaben zu Schadstoffaufkommen und -sanierung
5. Angaben zu Schadstoffaufkommen und -sanierung
Nach Leerzug der Sanierungsbereiche werden der nichtkonstruktive Abbruch und die umfangreiche Schadstoffsanierung durchgeführt.
Gemäß vorliegendem Schadstoffkataster vom 24.11.2022 für den Fachwerkschuppen vom 14.02.23, liegen partiell Schadstoffe im Gebäude vor. Hierbei handelt es sich im Wesentlichen um:

- Holzschutz- und Flammschutzmittel in der Dachkonstruktion, aufgrund erneut auftretender Mazeration (ca. 1-2% des Daches)
- Dämmstoffe aus künstlicher Mineralfaser (KMF)
- Schwermetallhaltige Anstriche an Wänden, Decken, Fenstern, Türen und Heizkörpern
- Asbestprodukte bei Heizkörpern, Türen und Deckenbekleidungen
- PAK-haltiger Gussasphalte im Gebäude und im Ehrenhof
- PAK-haltige Sperrschichten sowie phenolhaltiger Kleber in Fußböden
- KMF-haltiger Produkten wie z.B. Dämmung und Rohrisolierung
- Röhrenheizkörper (asbesthaltigen Dichtungen) und und FH-Türen
- asbesthaltige, abgehängte Decken im Fachwerkschuppen
- bleihaltige und cadmiumhaltige Anstriche
- bleihaltige Wandfarben

Unabhängig von der Sanierung gelten die Dachräume als Schwarzbereiche.

Grundsätzlich sind bei allen Arbeiten in Dachräumen TOP-Schutzmaßnahmen umzusetzen. Alle Arbeiten im Dachraum finden unter Einhaltung der DGUV Regel 101-004 (Arbeiten im Kontaminierten Bereich) statt. Weiterhin sind die Vorgaben des SiGeKo sowie des Koordinators gem. A+S-Plan zu beachten.
Im Zuge der Arbeiten kann der Fund von weiteren Gefahrstellen nicht vollständig ausgeschlossen werden. Bei entsprechendem Verdacht sind der AG, die Objektüberwachung und der beauftragte Sachverständige umgehend zu informieren.

## 6. Allgemeine Angaben zur Ausführung
6. Allgemeine Angaben zur Ausführung

6.1 Abschnitte und Arbeitsbeschränkungen
Das Gebäude wird für die geplanten Sanierungsarbeiten, bis auf das Museum im EG und OG, sowie Teile des Dachgeschosses leergezogen. Das Museum wird während der Sanierung geschlossen und wird innerhalb des Gebäudes besonders vom Baustellenbereich abgetrennt.
Nicht Bestandteil der Maßnahme SIP-II sind grundsätzlich die in SIP I sanierten Bauteile, Flächen des Museums, WC-Anlage im UG und der Dachraum mit Einbauten aus DDR-Zeiten, im Südflügel des Ehrenhofes. Die Flächen sind im Grundriss entsprechend mit  "- - - - -" gekennzeichnet.

6.1.1 Brandmeldeanlage
Die bestehende Brandmeldeanlage (BMA) des Gebäudes wird für den Zeitraum der Bauarbeiten dauerhaft in Betrieb sein. Die Programmierung der Anlage für die Bereiche in denen staubende Arbeiten stattfindet erfolgt durch den AG nach Bauablauf. Das Abdecken der Rauchwarnmelder innerhalb der Sanierungsbereiche ist Sache des AN und wird gesondert vergütet. Staubende oder dampfende Arbeiten außerhalb der freigeschalteten Bereiche sind streng untersagt!
Darüber hinaus wird die bestehende EMA (Einbruchmeldeanlage) in Betrieb bleiben und die Zugänge zum Museum werden dauerhaft überwacht.

6.2 Arbeitsschutz und Unfallverhütung
Der AN ist für die Einhaltung aller Sicherheitsmaßnahmen, gem. BgbBO, BaustellV, Unfallverhütungsvorschriften, Arbeitsstättenrichtlinien, Auflagen der Berufsgenossenschaften durch seine Mitarbeiter/innen, verantwortlich und verpflichtet entsprechende Maßnahmen zur Einhaltung zu ergreifen.
Alle Mitarbeitenden des AN sind mit den erforderlichen Arbeitsmitteln, -kleidung und Schutzmaßnahmen gem. ASR und DGUV-Regelwerk auszustatten.

Das gilt insbesondere aus Gründen des Arbeits- und Denkmalschutzes auch für die Einhaltung der Grenzwerte für A-Stäube (Alveolengängige Fraktion) und E-Stäube (Einatembare Fraktion) gemäß TRGS 900 "Arbeitsplatzgrenzwerte". Der AN hat durch Technische- und Organisatorische Maßnahmen sicher zu stellen, dass diese AGW unterschritten werden. Dazu zählen die Verwendung direkt absaugender Geräte mittels Entstauber Staubklasse H, mindestens arbeitstägliche Reinigung des Arbeitsbereichs mit Industriesaugern der Staubklasse H, bei Bedarf nebelfeuchte Reinigung mit entspanntem Wasser etc. Die Einhaltung der AGW für A- und E-Stäube wird vom AG stichpunktartig baubegleitend überprüft.

Der AN ist für die Einhaltung des Arbeitsschutzes seiner Mitarbeitenden verantwortlich. Zu Beginn der Sanierung wird es eine vollumfängliche Schadstoffsanierung in allen Geschossen des Gebäudes geben. Erst nach Abschluss der Schadstoffsanierung bzw. Freigabe der Sanierungsbereiche wird mit den weiteren Hochbararbeiten begonnen. Das Arbeiten in kontaminierten Bereichen ist mit Ausnahme des Dachgeschosses, unter Einhaltung der DGUV Regel 101-004, nicht vorgesehen.

Das Dachgeschoss bleibt trotz erfolgter Sanierungsmaßnahmen auf Grund weiterhin hoher
Belastung mit Holz- und Flammschutzmitteln "kontaminierter Bereich". Für alle Arbeiten im Dachgeschoss muss der Aufsichtsführende und der Stellvertretende die Sachkunde nach DGUV Regel 101-004 vorweisen. In diesem Zusammenhang sei u.a. auf die Gefahrstoffverordnung (GefStoffV) und den Arbeits- und sicherheitsplan (A&S-Plan) nach TRGS 524 verwiesen. Weitergehende Informationen sind dem Punkt 6. Angaben zu Schadstoffaufkommen und -sanierung zu entnehmen.

6.3 Gerüste und Hilfskonstruktionen
Der AN ist für alle Hilfsmittel und -konstruktionen, die zur sachgemäßen Erfüllung seiner vertraglichen Leistung erforderlich sind, selbstverantwortlich. Alle Hilfskonstruktionen unterliegen der Arbeitsstättenrichtlinie

6.4 Technische Betriebsmittel, Maschinen u. Geräte
Alle durch den AN eingesetzten elektrischen Betriebsmittel (Maschinen, Kabel, Verteiler, Leuchten etc.) müssen gem. den Vorschriften in V248 (Besondere Vertragsbedingungen Umweltschutzanforderungen) für den Baustelleneinsatz in genannten Zeiträumen gem. Vorschrift durch eine Fachkraft geprüft sein. Der Nachweis hierzu ist auf der Baustelle vorzuhalten und bei Bedarf dem AG, der örtlichen Bauleitung oder der/dem SiGeKo vorzulegen. Sämtliche Installationen, Reparaturen von und an elektrischen Betriebsmitteln dürfen nur durch Elektrofachkräfte ausgeführt werden. Die Baustelle ist gem. einschlägigen Unfallverhütungsvorschriften und nach Anzahl der Beschäftigten auszustatten.
Bei Arbeiten mit Schussapparaten gilt die UVV (DGUV Vorschrift 57) uneingeschränkt. Die Arbeiten dürfen nur nach Genehmigung durch die Bauleitung durchgeführt werden. Die Genehmigung soll schriftlich erteilt werden; sie ist auf bestimmte Bauteile, Räume und Zeiten zu beschränken.

6.6 Genehmigungen
Erforderliche öffentliche Genehmigungen für die beschriebenen Arbeiten sind Sache des AG und durch diesen bereits eingeholt. Sofern es darüber hinaus Genehmigungen zur Ausführung der Arbeiten des AN gibt, sind diese, in vorheriger Abstimmung mit dem AG, selbst einzuholen.

6.7 Personaleinsatz und Kommunikation
Der AN verpflichtet sich, die Baustelle während der gesamten Bauzeit mit einer/m, der deutschen Sprache mächtigen, Bauleiter:in besetzt zu halten.
Die Verantwortung erstreckt sich auf die Baustelle und die angrenzenden Flächen, für die Verkehrssicherungspflicht besteht. Vom AN ist der/die firmeneigene verantwortliche Sicherheitsbeauftragte zu benennen.
Nach Auftragserteilung hat der AN schriftlich eine/n Firmenbauleiter:in (bevollmächtigte/r Vertreter/in) zu benennen und jeden Personalwechsel in dieser Funktion schriftlich anzuzeigen. Die Firmenbauleitung ist Ansprechpartner/in der Objektüberwachung und verantwortlich für die Einhaltung der Unfallverhütungsvorschriften im Fachbereich des AN.
Aussagen der Firmenbauleitung sind für den AN bindend. Er kann sich nicht auf "Handeln ohne Auftrag" berufen. Alle Äußerungen des AN müssen in deutscher Sprache verfasst sein. Der AN verpflichtet sich ferner dafür zu sorgen, dass ständig weisungsbefugtes Personal anwesend ist, welches eine fachliche Verständigung in deutscher Sprache ermöglicht. Kommt der AN dieser Verpflichtung nicht nach, so ist der AG berechtigt, auf Kosten des AN einen Dolmetscher hinzuzuziehen.
Der AG ist berechtigt, die Qualifikation und Fertigkeit der eingesetzten Arbeitskräfte zu beurteilen und erforderlichenfalls den Austausch unqualifizierter oder unerfahrener Arbeitskräfte zu verlangen. Einem solchen Verlangen ist unverzüglich nachzukommen, dem AG entstehen dadurch keine zusätzlichen Kosten.
Bei Verstößen gegen die Baustellenordnung durch Betriebsangehörige des/der Auftragnehmers/in (AN) sind die betreffenden Personen unverzüglich von der Baustelle zu entfernen.
Grundsätzlich ist sämtlicher rechtsrelevanter Schriftverkehr an die Projektleitung des AG und in digitaler Kopie (Email) an die Objektüberwachung zu übermitteln.

6.8 Firmenangehörige
Der AN einschließlich seiner Nachunternehmer/innen (NU) hat sicherzustellen, dass die jeweils auf der Baustelle eingesetzten Arbeitskräfte sich jederzeit als Firmenangehörige ausweisen können.

6.9 Baustellenbesprechungen
Es finden regelmäßige (1 x wöchentlich) Koordinationsbesprechungen mit den Firmen bzw. Planer/innen statt. Die Teilnahme eines kompetenten, aussagefähigen und weisungsbefugten Mitarbeiters des AN an den Baubesprechungen ist verpflichtend.

6.10 Bautageberichte
Der AN verpflichtet sich, ein Bautagebuch zu führen und der Bauleitung regelmäßig, mindestens monatlich, vorzulegen. Der AN hat dem AG in geeigneter Form über den Personal- und Geräteeinsatz, Materiallieferungen, die Arbeitsleistungen, den Arbeitsfortschritt und über besondere Vorkommnisse aktuell zu berichten. Hierzu zählen auch Begehungen mit der Berufsgenossenschaft und dem Gewerbeaufsichtsamt.
Dem AG sind alle Unfälle, Erste Hilfe-Fälle und Schadensfälle unverzüglich mitzuteilen.

In den Berichten sind u.a. aufzunehmen:
Name der Firma und Baustelle
Fortlaufende Nummerierung
Datum
Temperatur um 7.00 Uhr/ Datum, windgeschützte Stelle
Witterungsverhältnisse
Anzahl der Arbeitnehmer:innen nach Lohngruppen
Ausgeführte Leistung mit Ortsangabe (Geschoss / Achsen)
Besondere Maßnahmen und Vorkommnisse
Anweisungen der Objektüberwachung
Unterschrift der Objektüberwachung des AN

6.11 Termine
Der AN hat seine Leistungserbringung mit vorhergehenden und nachfolgenden Gewerken, die seine eigene Leistung technisch berühren, so abzustimmen, dass die eigene Leistung und die eigenen Ausführungstermine in Bezug auf die Detailausführungsschritte und Funktionsgerechtigkeit ordnungsgemäß erfolgen.
Die dabei üblicherweise anstehenden Arbeitsabfolgen, technischen Abhängigkeiten und zeitlich getrennten Einzelschritte von Teilleistungen sind bei der Angebotskalkulation zu berücksichtigen.
Die terminliche Abfolge wird über einen Bauzeitenplan des AG geregelt, der bei Beauftragung an den AN übergeben wird. Auf dieser Basis ist der AN verpflichtet einen Feinablaufplan seiner Leistung, inkl. der Abhängigkeiten zu anderen Gewerken, zu erstellen und der örtlichen Bauleitung zur Freigabe vorzulegen.

geplante Bauzeit  Juni 2025 - Dezember 2028

6.12 Mitwirken bei Abnahmen und Wartungsarbeiten
Der AN ist verpflichtet beim Erstellen von Anlageteilen und Inbetriebnahmen von Anlagen der eigenen Leistung, sowie der Schnittstellen zu anderen Leistungen mitzuwirken.
Der AN ist ebenso verpflichtet für die von Ihm erbrachten Leistungen und Teilen, bei denen die Wartung Einfluss auf die Sicherheit und die Funktionsfähigkeit hat, Wartungsverträge innerhalb der vertraglichen Verjährungsfrist anzubieten.

## 7. Abfall- und Entsorgungsmanagement
7. Abfall- und Entsorgungsmanagement
Abfallerzeuger ist die SPSG. Für sämtliche Entsorgungsvorgänge und Dokumente ist die Erzeugernummer PE 20B1908 zu verwenden.
Im Zuge der Planung wurde ein Entsorgungskonzept für die Sanierungsmaßnahme aufgestellt. Dieses wird dem AN inkl. Anlagen (II und III) mit den bei Auftragserteilung übergeben. Es wird im Zuge der Bauausführung ständig fortgeschreiben und ergänzt, sofern nicht aufgeführte Abfallfraktionen anfallen.

Die Abbruchabfälle werden in die vom Auftraggeber bereitgestellten Container zur Entsorgung verbracht. Die Containerstellung einschl. Transport und ggf. erforderliche Deklarationsuntersuchungen und sonstige Neben- und Sonderleistungen zur Entsorgung erfolgen im Verantwortungsbereich des Auftragsgebers und ist nicht Bestandteil der Leistung des AN.

Das gilt nicht für Eigenabfälle wie Folien, Pappkartons, Verschnitt, Umreifungsbänder etc. Eigenabfälle, die der AN bei der Bauausführung selbst erzeugt (nicht gefährlich oder gefährlich), hat der AN den abfallrechtlichen Anforderungen entsprechend ordnungsgemäß zu deklarieren und zu entsorgen. Sämtliche Verantwortung dafür obliegt ihm.

Das Deklarationsprozedere, die Vorab- und Verbleibskontrolle ist Leistung des AG und wird durch einen externen Verfahrensbevollmächtigten / Abfallmanager (BEVERZ) durchgeführt.

Der AN ist verantwortlich für die abfalltechnisch korrekte Separation und Kennzeichnung der Abfälle nach Abfallarten und möglichen, vom AG vorgegebenen Verwertungs- und Beseitigungswegen. Haufwerke von gefährlichen Abfällen z.B. Bodenaushub oder Asphaltaufbruch müssen abgedeckt werden. Die Zuordnung der einzelnen Abbruchabfälle ist mit dem Abfallmanagement abzustimmen. Der AN wird sich bemühen, bei der Erbringung seiner Leistung Abfälle zu vermeiden (Bemühensklausel).

Der AN trifft alle erforderlichen Vorkehrungen, um Abfälle möglichst getrennt zu erfassen und zu halten, um eine vorschriftsgemäße Entsorgung sicher zu stellen. Das Abfallmanagement überwacht die ordnungsgemäße Separierung der Abfälle und koordiniert ggf. erforderliche Deklarationsanalysen.

Sämtliche Abfälle, die im Zuge der Baumaßnahme anfallen und auf der Baustelle gelagert werden müssen, sind grundsätzlich nach folgenden Abfallgruppen gem. AVV sortenrein getrennt zu halten und zu kennzeichnen:
- gefährliche Abfälle (gA)
- nicht gefährliche, aber register- und nachweispflichtige Abfälle wie EPS mit HBCD-Verunreinigung
- nicht gefährliche Abfälle (ngA)
- nicht gefährliche Abfälle gemäß Gewerbeabfallverordnung (GewAbfV)

Die Nutzung von Sammelentsorgungsnachweisen (SN) der Beförderer erfolgt im Ausnahmefall nach Wahl des AN für gefährliche Abfälle mit einer Gesamtmasse von
< 20 to/Jahr, Abfallfraktion und Anfallstelle nach Rücksprache und Freigabe durch den Verfahrensbevollmächtigten.

Sollte die Entsorgung von Abfällen aufgrund nicht konsequent durchgeführter Separierung unmöglich bzw. nur zu erhöhten Kosten möglich sein, werden die dabei anfallenden Kosten (Nachsortierung, erhöhte Entsorgungskosten etc.) auf den Verursacher umgelegt. Dazu zählen auch Nebenkosten wie Rücktransporte von abgewiesenen Containern.

Grundsätzlich sind in die Positionen des AN einzukalkulieren:
- Rückbau/ Abbruch
- Sortieren, Verpacken, Kennzeichnen des Abfalls (ggf. BigBags)
- Transport der Abfälle in die bereit gestellten Container oder Behältnisse etc.

## 8. Anlagen zum Leistungsverzeichnis
8. Anlagen zum Leistungsverzeichnis

Folgende Plananlagen sind für die Kalkulation der nachfolgenden Positionen zu berücksichtigen. Sofern es Unstimmigkeiten zwischen Leistungsbeschreibung und Plananlage gibt, gilt: Text vor Planung.
Weiterhin sind Abweichungen mit der örtlichen Bauleitung im Vorfeld abzustimmen.

## 00 AUFZUGSANLAGEN

### Titel 1 DEMONTAGE BESTANDSANLAGEN

#### Bereich 1.1 Kleingüteraufzug 05 5086

**1.1.10 Demontage Kleingüteraufzug K011**
Komplette fachgerechte Demontage einer Bestandaufzugsanlage mit allen zugehörigen Komponenten
nach Freischaltung der Betriebsspannung durch das
Gewerk Elektrotechnik

hierzu gehören u.a.:
- Fahrkorb/ -rahmen
- Führungsschienen,
- Schienenbefestigung
  (einbetoniert, flächenbündig abtrennen)
- Grubenlelemente
- Schachttüren, einflügl. Drehtür
- Befehlsgeber
- Schaltschränke und Steuerkästen
- elektrische Leitungen bis zum Hauptschalter
- Schachtbeleuchtung
- Antrieb mit Treibscheibe und Umlenkrolle
- Gegengewicht
- Tragmittel

technische Daten des Lasten- und Güteraufzugs:
- Nennlast Q = 100 kg
- Fahrkorb P = 130 kg
- Gegengewicht G = 180 kg
- Kleingüteraufzug gemäß TGL 39 499
- Baugröße K011
- Baujahr 1986
- Haltestellen: 3
- Förderhöhe 6.600 mm
- Fördergeschwindwindigkeit 0,5 m/s
- Fahrkorbmaße 800 x 700 x 1.000
- Antrieb EK 100 TGL 20 - 376 940

Demontage mit sortenreiner Trennung der Abfallstoffe
und Verbringen zum zentralen Entsorgungsplatz der
Baustelle. Bei der Entsorung gelten die Vorschriften
aus "7. Abfall- und Entsorgungsmanagement".
Menge: 1,000 St

#### Bereich 1.2 Kleingüteraufzug 05 5185

**1.2.10 Demontage Kleingüteraufzug K011**
Komplette fachgerechte Demontage einer Bestandaufzugsanlage mit allen zugehörigen Komponenten
nach Freischaltung der Betriebsspannung durch das
Gewerk Elektrotechnik

hierzu gehören u.a.:
- Fahrkorb/ -rahmen
- Führungsschienen,
- Schienenbefestigung
  (einbetoniert, flächenbündig abtrennen)
- Grubenlelemente
- Schachttüren, einflügl. Drehtür
- Befehlsgeber
- Schaltschränke und Steuerkästen
- elektrische Leitungen bis zum Hauptschalter
- Schachtbeleuchtung
- Antrieb mit Treibscheibe und Umlenkrolle
- Gegengewicht
- Tragmittel

technische Daten des Lasten- und Güteraufzugs:
- Nennlast Q = 100 kg
- Fahrkorb P = 130 kg
- Gegengewicht G = 180 kg
- Kleingüteraufzug gemäß TGL 39 499
- Baugröße K011
- Baujahr 1986
- Haltestellen: 3
- Förderhöhe 6.600 mm
- Fördergeschwindwindigkeit 0,5 m/s
- Fahrkorbmaße 800 x 700 x 1.000
- Antrieb EK 100 TGL 20 - 376 940

Demontage mit sortenreiner Trennung der Abfallstoffe
und Verbringen zum zentralen Entsorgungsplatz der
Baustelle. Bei der Entsorung gelten die Vorschriften
aus "7. Abfall- und Entsorgungsmanagement".
Menge: 1,000 St

#### Bereich 1.3 Kleingüteraufzug 05 5186

**1.3.10 Demontage Kleingüteraufzug K011**
Komplette fachgerechte Demontage einer Bestandaufzugsanlage mit allen zugehörigen Komponenten
nach Freischaltung der Betriebsspannung durch das
Gewerk Elektrotechnik

hierzu gehören u.a.:
- Fahrkorb/ -rahmen
- Führungsschienen,
- Schienenbefestigung
  (einbetoniert, flächenbündig abtrennen)
- Grubenlelemente
- Schachttüren, einflügl. Drehtür
- Befehlsgeber
- Schaltschränke und Steuerkästen
- elektrische Leitungen bis zum Hauptschalter
- Schachtbeleuchtung
- Antrieb mit Treibscheibe und Umlenkrolle
- Gegengewicht
- Tragmittel

technische Daten des Lasten- und Güteraufzugs:
- Nennlast Q = 100 kg
- Fahrkorb P = 130 kg
- Gegengewicht G = 180 kg
- Kleingüteraufzug gemäß TGL 39 499
- Baugröße K011
- Baujahr 1986
- Haltestellen: 2
- Förderhöhe 3.100 mm
- Fördergeschwindwindigkeit 0,5 m/s
- Fahrkorbmaße 800 x 700 x 1.000
- Antrieb EK 100 TGL 20 - 376 940

Demontage mit sortenreiner Trennung der Abfallstoffe
und Verbringen zum zentralen Entsorgungsplatz der
Baustelle. Bei der Entsorung gelten die Vorschriften
aus "7. Abfall- und Entsorgungsmanagement".
Menge: 1,000 St

#### Bereich 1.4 Lastenaufzug 01 3974

**1.4.10 Demontage Lastenaufzug**
Komplette fachgerechte Demontage einer Bestandaufzugsanlage mit allen zugehörigen Komponenten
nach Freischaltung der Betriebsspannung durch das
Gewerk Elektrotechnik

hierzu gehören u.a.:
- Fahrkorb/ -rahmen
- Führungsschienen,
- Schienenbefestigung
  (einbetoniert, flächenbündig abtrennen)
- Grubenlelemente
- Schachttüren, zweiflügl. Drehtür
- Fahrkorbtürgitter
- Befehlsgeber
- Schaltschränke und Steuerkästen
- elektrische Leitungen bis zum Hauptschalter
- Schachtbeleuchtung
- Hydraulikaggregat
- Hydraulikleitungen
- Betriebsflüssigkeiten

technische Daten des Lasten- und Güteraufzugs:
- Nennlast Q = 500 kg
- Fahrkorb P = 700 kg
- Lasten- und Güteraufzug gemäß TG 36 456
- Baujahr 1986
- Haltestellen: 2
- Förderhöhe 3.100 mm
- Fördergeschwindwindigkeit 0,25 m/s
- Fahrkorbmaße 1.250 x 1.330 x 2.000
- Hydraulikzylinder Ø90 x 3.400 (direkt wirkend)
- Hydraulikzylinder im Schutzrohr gemäß TGL 20-379 941

Demontage mit sortenreiner Trennung der Abfallstoffe
und Verbringen zum zentralen Entsorgungsplatz der
Baustelle. Bei der Entsorung gelten die Vorschriften
aus "7. Abfall- und Entsorgungsmanagement".

Anfallendes Altöl sowie öl- und schmierstoffbenetzte bzw.
betränkte Teile dürfen nicht das Erdreich oder Oberflächen-
bzw. Grundwasser verunreinigen. Das gilt auch für
ölkontaminiertes Wasser aus der Schachtgrube und
aus Erdschutzrohren. Auf die Einhaltung
des WHG und AwSV wird gesondert
hingewiesen.

Hinweis: Träger 2xC8 im Schachtkopf, schwarz-gelb
angestrichen verbleibt im Schacht!
Menge: 1,000 St

**1.4.20 Demontage Hydraulikzylinder**
- Demontage erdversenkter Hydraulikzylinder
  aus Erdchutzrohr nach TGL 20-376 942
  als zertifizierter Fachbetrieb gemäß §62 AwSV
  in Beisein eines Sachverständigen gemäß §53 AwSV
- Hydraulikzylinder Ø90 x 3400
- aus Erdschutzrohr TGL 20-379 941 L = 4.000 mm
- Abpumpen ggfs. ausgelaufener Betriebsstoffe
- Anhängen an Bestandsträger in Schachtdecke
  2xC8 geschweißt
- Abtrennen Erdschutzrohr unterhalb Bitumendichtung
  (ca. 200 mm unterhalb Sohle)

Demontage mit sortenreiner Trennung der Abfallstoffe
und Verbringen zum zentralen Entsorgungsplatz der
Baustelle. Bei der Entsorung gelten die Vorschriften
aus "7. Abfall- und Entsorgungsmanagement".
Menge: 1,000 St

**1.4.30 Sachverständigenprüfung AwSV**
*** Pauschalposition
- Prüfung der ordnungsgemäßen Stilllegung
  einer unterirdischen Hydraulikanlage
  gemäß AwSV
- Sachverständigenleistung gemäß § 47 AwSV
  als zugelassener Sachverständiger gemäß AwSV
- Anlage außerhalb von Wasserschutzgebieten
- Dokumentation verbliebener Anlagenteile
  im Erdreich
- Bewertung möglicher Umweltgefährdungen
  durch verbleibene Anlagenteile im Erdreich
- Erstellung Prüfberichts gemäß AwSV
  zur Vorlage bei der zuständigen Behörde
Menge: 1,000 psch

#### Bereich 1.5 Unterfluraufzug 01 4072

**1.5.10 Demontage Unterfluraufzug**
Komplette fachgerechte Demontage einer Bestandaufzugsanlage mit allen zugehörigen Komponenten
nach Freischaltung der Betriebsspannung durch das
Gewerk Elektrotechnik

hierzu gehören u.a.:
- Fahrkorb/ -rahmen
- Hubdeckel
- Abschlussblech am oberen Schachtende
- Führungsschienen
- Schienenbefestigung
  (einbetoniert, flächenbündig abtrennen)
- Grubenlelemente
- Schachttür, einflügl. Drehtür
- Anzeigetableau
- Stele mit Befehlsgeber im Außenbereich
- Schaltschränke und Steuerkästen
- elektrische Leitungen bis zum Hauptschalter
- Schachtbeleuchtung
- Hydraulikaggregat
- Zugkette m. Befestigung
- Hydraulikzylinder m Umlenkrolle
- Hydraulikleitungen
- Betriebsflüssigkeiten

technische Daten des Lasten- und Güteraufzugs:
- Nennlast Q = ca. 300 kg
- Fahrkorb P = 140 kg
- Güteraufzug
- Baujahr 1986
- Haltestellen: 2
- Förderhöhe 2.840 mm
- Fördergeschwindwindigkeit 0,4 m/s
- Fahrkorbmaße 800 x 700 x 1200
- Hydraulikzylinder Ø80 x 1.600 (indirekt wirkend)

Demontage mit sortenreiner Trennung der Abfallstoffe
und Verbringen zum zentralen Entsorgungsplatz der
Baustelle. Bei der Entsorung gelten die Vorschriften
aus "7. Abfall- und Entsorgungsmanagement".

Anfallendes Altöl sowie öl- und schmierstoffbenetzte bzw.
betränkte Teile dürfen nicht das Erdreich oder Oberflächen-
bzw. Grundwasser verunreinigen. Das gilt auch für
ölkontaminiertes Wasser aus der Schachtgrube und
aus Erdschutzrohren. Auf die Einhaltung
des WHG und AwSV wird gesondert
hingewiesen.
Menge: 1,000 St

### Titel 2 NEUBAU AUFZUGSANLAGEN

*Hinweis: Gebäudereferenzen*
Gebäudereferenzen

Nachfolgender Titel beeinhaltet die Neuerrichtung von 4 Aufzugsanlagen in einem Bestandsgebäude (Denkmal). Für die Anlagen werden teilweise neue Aufzugschächte errichtet, teilweise werden Bestandsschächte genutzt.

Den folgenden Positionen sind diese Einbauorte zuzuordnen:

1. Aufzug Ost
2. Aufzug West
3. Aufzug Küche
4. Unterfluraufzug

geplante Nutzung:
1. Personentransport, Hotelbetrieb
2. Personentransport, Hotelbetrieb
3. Personen- und Lastentransport, Hotelservice
4. ausschließlich Gütertransport ohne Personenbeförderung

Achsbezug:
1. L9
2. E4
3. C6
4. D10

Schacht:
1. Schachtgerüst innerhalb des Gebäudes
2. Schachtneubau
3. Bestand
4. Bestand

*Hinweis: bauseitige Leistungen*
bauseitige Leistungen

- Bereitstellung Netzanschlüsse 400 V / 50 Hz
  am Standort der Steuerungen
- Bereitstellung Baustromanschlüsse während der
  Montage 400 V / 50 Hz ab nächstem Baustromverteiler
- Bereitstellung Potentialausgleich
- Anarbeitung Fußböden nach Schachttürmontage
- Bereitstellung Meterrisse pro Etage
- Bereitstellung Koppler für Brandfallsteuerung
  am Montageort der Steuerung
- Errichtung Rohbauschächte / Ergänzung
  Bestandsschächte
- Umrüstung Bestandsfenster am Schachtgerüst
  in Festverglasung, druchsturzsicher (VSG)
- Anstrich der Schachtgruben staubbindend
- Hydraulik: Anstrich Grube ölfest

*Hinweis: Materiallagerung während der Montage*
Materiallagerung während der Montage

- im unmittelbaren Bereich der Aufzugsschächte
  stehen keine ausreichenden Lagerkapaziätäten
  für die gesamte Montagezeit zur Verfügung, sodass eine
  mehrfach und gestaffelte Anlieferung von Anlagenteilen
  zu den Schächten erforderlich und zu kalkulieren ist

#### Bereich 2.1 Personen-, Lasten- und Güteraufzüge

**2.1.10 Bausatz Aufzug Q = 630 kg, FH = 6.890 mm**
Einbauort: Aufzug West

getriebeloser Aufzugsantrieb mit Treibscheibe im Schacht,
Abführung der Verlustwärme vom Antriebsstandort
über die Schachtbelüftung und -entrauchung.

ausgelegt nach DIN EN 81-20/50
Nutzungskategorie 3 gemäß VDI 4707 Blatt 1

Nennlast: 630 kg
Förderhöhe: 6.890 mm
Fördergeschwindigkeit: 1 m/s
Schachtbreite: 1.700 mm
Schachttiefe: 1.750 mm
Schachtgrube: 800 mm
Schachtkopf: 2.990 mm
Haltestellen: 3 Stck.
Zugänge: 4 Stck. (Durchlader)

Hinweis: Türmontage in Wandnischen

ausgelegt für mind. 180 Fahrten/h,
ausgelegt für eine Verfügbarkeit pro Monat von 97 %,
ausgelegt für max. zulässige Prüffrist gemäß
Betriebssicherheitsverordnung.

Führungsschienen

- Führungen am Fahrkorb und Gegengewicht
  als Gleitführungen
- Führungsschienen in gehobelter
  Ausführung für Fahrkorb und Gegengewicht
- Profil nach ISO 8100-33, Form B
- Alle Befestigungsteile für die Führungsschienen, wie
  Schienenbügel, Laschen, Schrauben,
  Unterlegscheiben und Schraubensicherungen sind
  einzukalkulieren

Jede Führungsschiene ist zwischen zwei Stößen
mindestens zweimal befestigt
(Max. Befestigungsabstand 2 m
oder bei Befestigung in den Geschossen nach Abstimmung
mit entsprechend dimensionierter Schiene).
Die Stöße der Schienen sind so auszubilden oder so zu
bearbeiten, dass im Fahrkorb das Überfahren der Stöße
nicht bemerkt werden kann.

Die Schienenbefestigungskonstruktion ist so
auszubilden, dass die Knickspannungen abgebaut
werden, die in den Schienen durch Kriechen und
Schwinden des Betons entstehen.
Die Schienen sind, falls erforderlich, im Rahmen der
Wartung vom AN kostenlos nachzurichten.

Lieferung und Montage der Führungsschienen für Fahrkorb
und Gegengewicht mit allem Zubehör wie oben
beschrieben komplett liefern und montieren
einschließlich aller erforderlichen Verbindungsmittel.

Fahrkorbrahmen

- mit bauteilgeprüfter Fangvorrichtung
- Gleitführungen mit selbsttätigen Schienenölern
- Fahrkorb schwingungsgedämpft in den Tragrahmen eingesetzt
- bei einseitiger Flächenbelastung darf keine Schrägstellung des
  Kabinenbodens über 10 mm auftreten
- Lastwiegeeinrichtung
- geeignet für Fahrkorbmaße 1.100 x 1.400 x 2.200 mm

Lieferung und Montage des Tragrahmens
mit allem Zubehör wie oben beschrieben komplett liefern
und montieren einschließlich aller erforderlichen
Verbindungsmittel.

Geschwindigkeitsbegrenzer

- wege- und geschwindigkeitsgeregelt
  und verfügt über Fernauslösung gemäß
  EN 81-20/50
- Fangvorrichtung so ausbilden,
  dass sie sich ohne Hilfsmittel lösen lassen kann
- Geschwindigkeitsbegrenzer mit
  Absinkverhinderungsschutz
  gemäß DIN EN81-20/50

Lieferung und Montage des Geschwindigkeitsbegrenzers
mit allem Zubehör wie oben beschrieben komplett liefern
und montieren einschließlich aller erforderlichen
Verbindungsmittel.

Gegengewicht

- Gleitführungen mit selbsttätigen Schienenölern
- Gegengewicht mit Stahleinlagen
- Gewichtsveränderungen des Gegengewichts
  die bei der ersten Hauptprüfung festgestellt werden,
  müssen vom AN ohne besondere Vergütung
  ausgeglichen werden
- Gegengewichtsverkleidung in der Schachtgrube

Lieferung und Montage des Gegengewichts wie oben
beschrieben komplett liefern und montieren
einschließlich aller erforderlichen Verbindungsmittel.

Tragmittel

- Tragmittel als Tragseile
  ausgelegt nach DIN EN 81-50
  zulässige Abweichung vom Nenndurchmesser 0 bis 3%
  Auslegung der Tragseile und Seilaufhängungen so, dass
  der Fahrkorb erst bei einer Laständerung von 30 % der
  Nenntragfähigkeit die Haltetoleranzzone verlässt
  und die Nachstellsteuerung wirksam wird.
- Haltetoleranz +/- 5 mm.
- Seile gegen Verdrehung sichern
- Tragseile sind mit Seilschlössern zu befestigen

Sollen andere Tragmittel als Tragseile zum Einsatz
kommen, ist das bei der Angebotsabgabe
zu beschreiben und die Gleichwertigkeit
der technischen Parameter durch den Bieter
nachzuweisen.

Sofern eine Sichtprüfung auf Ablegereife des
Tragmittels nicht möglich ist, müssen die
erforderlichen technischen Prüfeinrichtungen
am Aufzug vorhanden sein.

Lieferung und Montage der Tragmittel wie oben
beschrieben komplett liefern und montieren
einschließlich aller erforderlichen Verbindungsmittel.

Aufsetzpuffer

- Aufsetzpuffer für Fahrkorb
- Aufsetzpuffer für Gegengewicht
- Stahlsockel zur Aufnahme der Aufsetzpuffer
- Aufsetzpuffer mit Stützen, als
  höhenverstellbaren Konstruktion,
  auf dem Boden der Schachtgrube befestigt
- Ausführung: energieverzehrende,
  bauteilgeprüfte Kunststoffpuffer

Lieferung und Montage der Puffer wie oben
beschrieben komplett liefern und montieren
einschließlich aller erforderlichen Verbindungsmittel

Korrosionsschutz:

- Korrosionsschutz im Schacht für sämtliche Stahlteile,
  die zur Leistung des AN gehören mit Ausnahme der
  funktionsbedingt blanken Flächen
- Beschädigungen des Korrosionsschutzes sind
  nach der Montage auszubessern, als Grundbeschichtung in
  Qualität für alle Deckbeschichtungsarten geeignet
- Drehende Teile sind mit einem gelben Warnanstrich
  RAL 1004 zu versehen.

Oberfläche nach VDI 3810/ EN ISO 12944-2,
Korrosivitätskategorie C2, Gesamtlackstärke ≥ 80 µm

Hier nicht enthaltene Leistungen:

- Antrieb
- Schachttüren / Fahrkorbtüren
- Fahrkorb / Fahrkorbeinrichtungen
- Bedien- und Anzeigeelemente
- Steuerung
- Schachtausrüstung / Installation
- Schachtentrauchung
- Notrufsystem
Menge: 1,000 St

**2.1.20 Bausatz Aufzug Q = 630 kg, FH = 6.920 mm**
Einbauort: Aufzug Ost

getriebeloser Aufzugsantrieb mit Treibscheibe im Schacht,
Abführung der Verlustwärme vom Antriebsstandort
über die Schachtbelüftung und -entrauchung.

ausgelegt nach DIN EN 81-20/50
Nutzungskategorie 3 gemäß VDI 4707 Blatt 1

Nennlast: 630 kg
Förderhöhe: 6.920 mm
Fördergeschwindigkeit: 1 m/s
Schachtbreite: 1.700 mm
Schachttiefe: 1.690 mm
Schachtgrube: 800 mm
Schachtkopf: 2.855 mm
Haltestellen: 3 Stck.
Zugänge: 3 Stck.

Hinweis: Montage im Schachtgerüst,
UK Schachtkopf = UK Hilfsträger,
auf oberstem Horizontalrahmen

ausgelegt für mind. 180 Fahrten/h,
ausgelegt für eine Verfügbarkeit pro Monat von 97 %,
ausgelegt für max. zulässige Prüffrist gemäß
Betriebssicherheitsverordnung.

Führungsschienen

- Führungen am Fahrkorb und Gegengewicht
  als Gleitführungen
- Führungsschienen in gehobelter
  Ausführung für Fahrkorb und Gegengewicht
- Profil nach ISO 8100-33, Form B
- Alle Befestigungsteile für die Führungsschienen, wie
  Schienenbügel, Laschen, Schrauben,
  Unterlegscheiben und Schraubensicherungen sind
  einzukalkulieren

Jede Führungsschiene ist zwischen zwei Stößen
mindestens zweimal befestigt
(Max. Befestigungsabstand 2 m
oder bei Befestigung in den Geschossen nach Abstimmung
mit entsprechend dimensionierter Schiene).
Die Stöße der Schienen sind so auszubilden oder so zu
bearbeiten, dass im Fahrkorb das Überfahren der Stöße
nicht bemerkt werden kann.

Die Schienenbefestigungskonstruktion ist so
auszubilden, dass die Knickspannungen abgebaut
werden, die in den Schienen durch Kriechen und
Schwinden des Betons entstehen.
Die Schienen sind, falls erforderlich, im Rahmen der
Wartung vom AN kostenlos nachzurichten.

Lieferung und Montage der Führungsschienen für Fahrkorb
und Gegengewicht mit allem Zubehör wie oben
beschrieben komplett liefern und montieren
einschließlich aller erforderlichen Verbindungsmittel.

Fahrkorbrahmen

- mit bauteilgeprüfter Fangvorrichtung
- Gleitführungen mit selbsttätigen Schienenölern
- Fahrkorb schwingungsgedämpft in den Tragrahmen eingesetzt
- bei einseitiger Flächenbelastung darf keine Schrägstellung des
  Kabinenbodens über 10 mm auftreten
- Lastwiegeeinrichtung
- geeignet für Fahrkorbmaße 1.100 x 1.400 x 2.200 mm

Lieferung und Montage des Tragrahmens
mit allem Zubehör wie oben beschrieben komplett liefern
und montieren einschließlich aller erforderlichen
Verbindungsmittel.

Geschwindigkeitsbegrenzer

- wege- und geschwindigkeitsgeregelt
  und verfügt über Fernauslösung gemäß
  EN 81-20/50
- Fangvorrichtung so ausbilden,
  dass sie sich ohne Hilfsmittel lösen lassen kann
- Geschwindigkeitsbegrenzer mit
  Absinkverhinderungsschutz
  gemäß DIN EN81-20/50

Lieferung und Montage des Geschwindigkeitsbegrenzers
mit allem Zubehör wie oben beschrieben komplett liefern
und montieren einschließlich aller erforderlichen
Verbindungsmittel.

Gegengewicht

- Gleitführungen mit selbsttätigen Schienenölern
- Gegengewicht mit Stahleinlagen
- Gewichtsveränderungen des Gegengewichts
  die bei der ersten Hauptprüfung festgestellt werden,
  müssen vom AN ohne besondere Vergütung
  ausgeglichen werden
- Gegengewichtsverkleidung in der Schachtgrube

Lieferung und Montage des Gegengewichts wie oben
beschrieben komplett liefern und montieren
einschließlich aller erforderlichen Verbindungsmittel.

Tragmittel

- Tragmittel als Tragseile
  ausgelegt nach DIN EN 81-50
  zulässige Abweichung vom Nenndurchmesser 0 bis 3%
  Auslegung der Tragseile und Seilaufhängungen so, dass
  der Fahrkorb erst bei einer Laständerung von 30 % der
  Nenntragfähigkeit die Haltetoleranzzone verlässt
  und die Nachstellsteuerung wirksam wird.
- Haltetoleranz +/- 5 mm.
- Seile gegen Verdrehung sichern
- Tragseile sind mit Seilschlössern zu befestigen

Sollen andere Tragmittel als Tragseile zum Einsatz
kommen, ist das bei der Angebotsabgabe
zu beschreiben und die Gleichwertigkeit
der technischen Parameter durch den Bieter
nachzuweisen.

Sofern eine Sichtprüfung auf Ablegereife des
Tragmittels nicht möglich ist, müssen die
erforderlichen technischen Prüfeinrichtungen
am Aufzug vorhanden sein.

Lieferung und Montage der Tragmittel wie oben
beschrieben komplett liefern und montieren
einschließlich aller erforderlichen Verbindungsmittel.

Aufsetzpuffer

- Aufsetzpuffer für Fahrkorb
- Aufsetzpuffer für Gegengewicht
- Stahlsockel zur Aufnahme der Aufsetzpuffer
- Aufsetzpuffer mit Stützen, als
  höhenverstellbaren Konstruktion,
  auf dem Boden der Schachtgrube befestigt
- Ausführung: energieverzehrende,
  bauteilgeprüfte Kunststoffpuffer

Lieferung und Montage der Puffer wie oben
beschrieben komplett liefern und montieren
einschließlich aller erforderlichen Verbindungsmittel

Korrosionsschutz:

- Korrosionsschutz im Schacht für sämtliche Stahlteile,
  die zur Leistung des AN gehören mit Ausnahme der
  funktionsbedingt blanken Flächen
- Beschädigungen des Korrosionsschutzes sind
  nach der Montage auszubessern, als Grundbeschichtung in
  Qualität für alle Deckbeschichtungsarten geeignet
- Drehende Teile sind mit einem gelben Warnanstrich
  RAL 1004 zu versehen.

Oberfläche nach VDI 3810/ EN ISO 12944-2,
Korrosivitätskategorie C2, Gesamtlackstärke ≥ 80 µm

Hier nicht enthaltene Leistungen:

- Antrieb
- Schachttüren / Fahrkorbtüren
- Fahrkorb / Fahrkorbeinrichtungen
- Bedien- und Anzeigeelemente
- Steuerung
- Schachtausrüstung / Installation
- Schachtentrauchung
- Notrufsystem
Menge: 1,000 St

**2.1.30 Bausatz Aufzug Q = 550 kg, FH = 3.080 mm**
Einbauort: Aufzug Küche

getriebeloser Aufzugsantrieb mit Treibscheibe im Schacht,
Abführung der Verlustwärme vom Antriebsstandort
über die Schachtbelüftung und -entrauchung.

ausgelegt nach DIN EN 81-20/50
Nutzungskategorie 3 gemäß VDI 4707 Blatt 1

Nennlast: 550 kg
Förderhöhe: 3.080 mm
Fördergeschwindigkeit: 1 m/s
Schachtbreite: 1.850 mm
Schachttiefe: 1.500 mm
Schachtgrube: 1.090 mm
Schachtkopf: 2.900 mm
Haltestellen: 2 Stck.
Zugänge: 2 Stck.

Hinweis: Montage im Bestandsstacht

ausgelegt für mind. 180 Fahrten/h,
ausgelegt für eine Verfügbarkeit pro Monat von 97 %,
ausgelegt für max. zulässige Prüffrist gemäß
Betriebssicherheitsverordnung.

Führungsschienen

- Führungen am Fahrkorb und Gegengewicht
  als Gleitführungen
- Führungsschienen in gehobelter
  Ausführung für Fahrkorb und Gegengewicht
- Profil nach ISO 8100-33, Form B
- Alle Befestigungsteile für die Führungsschienen, wie
  Schienenbügel, Laschen, Schrauben,
  Unterlegscheiben und Schraubensicherungen sind
  einzukalkulieren

Jede Führungsschiene ist zwischen zwei Stößen
mindestens zweimal befestigt
(Max. Befestigungsabstand 2 m
oder bei Befestigung in den Geschossen nach Abstimmung
mit entsprechend dimensionierter Schiene).
Die Stöße der Schienen sind so auszubilden oder so zu
bearbeiten, dass im Fahrkorb das Überfahren der Stöße
nicht bemerkt werden kann.

Die Schienenbefestigungskonstruktion ist so
auszubilden, dass die Knickspannungen abgebaut
werden, die in den Schienen durch Kriechen und
Schwinden des Betons entstehen.
Die Schienen sind, falls erforderlich, im Rahmen der
Wartung vom AN kostenlos nachzurichten.

Lieferung und Montage der Führungsschienen für Fahrkorb
und Gegengewicht mit allem Zubehör wie oben
beschrieben komplett liefern und montieren
einschließlich aller erforderlichen Verbindungsmittel.

Fahrkorbrahmen

- mit bauteilgeprüfter Fangvorrichtung
- Gleitführungen mit selbsttätigen Schienenölern
- Fahrkorb schwingungsgedämpft in den Tragrahmen eingesetzt
- bei einseitiger Flächenbelastung darf keine Schrägstellung des
  Kabinenbodens über 10 mm auftreten
- Lastwiegeeinrichtung
- geeignet für Fahrkorbmaße 1.300 x 1.150 x 2.100 mm
  (Fahrkorbsondermaß)

Lieferung und Montage des Tragrahmens
mit allem Zubehör wie oben beschrieben komplett liefern
und montieren einschließlich aller erforderlichen
Verbindungsmittel.

Geschwindigkeitsbegrenzer

- wege- und geschwindigkeitsgeregelt
  und verfügt über Fernauslösung gemäß
  EN 81-20/50
- Fangvorrichtung so ausbilden,
  dass sie sich ohne Hilfsmittel lösen lassen kann
- Geschwindigkeitsbegrenzer mit
  Absinkverhinderungsschutz
  gemäß DIN EN81-20/50

Lieferung und Montage des Geschwindigkeitsbegrenzers
mit allem Zubehör wie oben beschrieben komplett liefern
und montieren einschließlich aller erforderlichen
Verbindungsmittel.

Gegengewicht

- Gleitführungen mit selbsttätigen Schienenölern
- Gegengewicht mit Stahleinlagen
- Gewichtsveränderungen des Gegengewichts
  die bei der ersten Hauptprüfung festgestellt werden,
  müssen vom AN ohne besondere Vergütung
  ausgeglichen werden
- Gegengewichtsverkleidung in der Schachtgrube

Lieferung und Montage des Gegengewichts wie oben
beschrieben komplett liefern und montieren
einschließlich aller erforderlichen Verbindungsmittel.

Tragmittel

- Tragmittel als Tragseile
  ausgelegt nach DIN EN 81-50
  zulässige Abweichung vom Nenndurchmesser 0 bis 3%
  Auslegung der Tragseile und Seilaufhängungen so, dass
  der Fahrkorb erst bei einer Laständerung von 30 % der
  Nenntragfähigkeit die Haltetoleranzzone verlässt
  und die Nachstellsteuerung wirksam wird.
- Haltetoleranz +/- 5 mm.
- Seile gegen Verdrehung sichern
- Tragseile sind mit Seilschlössern zu befestigen

Sollen andere Tragmittel als Tragseile zum Einsatz
kommen, ist das bei der Angebotsabgabe
zu beschreiben und die Gleichwertigkeit
der technischen Parameter durch den Bieter
nachzuweisen.

Sofern eine Sichtprüfung auf Ablegereife des
Tragmittels nicht möglich ist, müssen die
erforderlichen technischen Prüfeinrichtungen
am Aufzug vorhanden sein.

Lieferung und Montage der Tragmittel wie oben
beschrieben komplett liefern und montieren
einschließlich aller erforderlichen Verbindungsmittel.

Aufsetzpuffer

- Aufsetzpuffer für Fahrkorb
- Aufsetzpuffer für Gegengewicht
- Stahlsockel zur Aufnahme der Aufsetzpuffer
- Aufsetzpuffer mit Stützen, als
  höhenverstellbaren Konstruktion,
  auf dem Boden der Schachtgrube befestigt
- Ausführung: energieverzehrende,
  bauteilgeprüfte Kunststoffpuffer

Lieferung und Montage der Puffer wie oben
beschrieben komplett liefern und montieren
einschließlich aller erforderlichen Verbindungsmittel

Korrosionsschutz:

- Korrosionsschutz im Schacht für sämtliche Stahlteile,
  die zur Leistung des AN gehören mit Ausnahme der
  funktionsbedingt blanken Flächen
- Beschädigungen des Korrosionsschutzes sind
  nach der Montage auszubessern, als Grundbeschichtung in
  Qualität für alle Deckbeschichtungsarten geeignet
- Drehende Teile sind mit einem gelben Warnanstrich
  RAL 1004 zu versehen.

Oberfläche nach VDI 3810/ EN ISO 12944-2,
Korrosivitätskategorie C2, Gesamtlackstärke ≥ 80 µm

Hier nicht enthaltene Leistungen:

- Antrieb
- Schachttüren / Fahrkorbtüren
- Fahrkorb / Fahrkorbeinrichtungen
- Bedien- und Anzeigeelemente
- Steuerung
- Schachtausrüstung / Installation
- Schachtentrauchung
- Notrufsystem
Menge: 1,000 St

**2.1.40 Antrieb Q = 630 kg**
*** Bezugsbeschreibung
Einbauort: Aufzug West

Antrieb mit Frequenzumrichter für
Pos. 02.01.0010

- Antrieb getriebelos
- Übersetzung der Tragmittel 2:1
- für ruhigen, energieeffizienten und wartungsarmen
  Betrieb
- mit integrierter Bremse gemäß den normativen
  Forderungen
- Treibscheibe mit gehärteten Rillen
- Antrieb und Frequenzregelung vom
  gleichen Hersteller, abgestimmt auf Antrieb,
  Last und Geschwindigkeit
- Integrierter Drehgeber / Encoder zur Drehzahl-
  und Positionsrückmeldung
  mit digitaler Erfassung des Fahrbetriebes
- Laufzeitüberwachung die sicherstellt, dass bei
  laufender Maschine und stehendem Fahrkorb
  der Antrieb abgeschaltet wird
- mit Einrichtung gegen die unbeabsichtigte Bewegung
  des Fahrkorbes ohne negative Auswirkungen auf die
  Startverzögerung.

- Inspektionsfahrt über die gesamte Förderhöhe
- Haltetoleranz +/- 5 mm
- Nachregulierung bei offener Tür
- Geschwindigkeit, Beschleunigung und
  Verzögerung unabhängig voneinander einstellbar

- Aufstellen des Antriebs, der Frequenzregelung,
  sowie Bremswiderstands im Schachtkopf

- der Antrieb wird auf einem vom AN zu liefernden
  Rahmen an den Führungsschienen befestigt
  mit fachgerechter Ausrichtung und Installation
  gemäß Herstellervorgaben

- die Lasteinleitung der Vertikalkräfte des Aufzugs
  erfolgt über die Führungsschienen in die Grubensohle

- Maschinenrahmen, Schaltgeräte, Seilbefestigung
  (bei 2:1 Aufhängung) sind zur Vermeidung von
  Körperschallübertragungen mit Schwingmetallisolation
  gegenüber dem Baukörper auszuführen.

  Einhaltung des höchstzulässigen Störgeräuschpegels
  nach DIN 4109 und DIN 8989
  LA, max, n ≤ 35 dB(A) in den nächstgelegenen Büros
  LA, max, n ≤ 30 dB(A) in Wohnräumen

Lieferung und Montage Antriebseinheit mit Treibscheibe
und Frequenzregelung mit allem Zubehör wie oben
beschrieben komplett liefern und montieren
einschließlich aller erforderlichen Verbindungsmittel.
Menge: 1,000 St

**2.1.50 Antrieb Q = 630 kg**
*** wie Position 2.1.40
Einbauort: Aufzug Ost

Antrieb mit Frequenzumrichter für
Pos. 02.01.0020
Menge: 1,000 St

**2.1.60 Antrieb Q = 550 kg**
*** wie Position 2.1.40
Einbauort: Aufzug Küche

Antrieb mit Frequenzumrichter für
Pos. 02.01.0030
Menge: 1,000 St

**2.1.70 Ersatzmaßnahmen reduzierte Schachtgrubentiefe**
Einbauort: Aufzug West, Aufzug Ost,
Aufzug Küche

Schutzmaßnahmen gemäß DIN EN 81-21
für bestehende Gebäude bei Unterschreitung
der Schutzräume in der Schachtgrube

Grubentiefen: s. Beschreibung der Bausätze
Menge: 3,000 St

**2.1.80 Ersatzmaßnahmen reduzierte Schachtkopfhöhe**
Einbauort: Aufzug West, Aufzug Ost,
Aufzug Küche

Schutzmaßnahmen gemäß DIN EN 81-21
für bestehende Gebäude bei Unterschreitung
der Schutzräume im Schachtkopf

Schachtkopfhöhen: s. Beschreibung des Bausätze
Menge: 3,000 St

**2.1.90 Mehraufwand Schienenbügelabstande**
*** Pauschalposition
Einbauort: Aufzug West

Es wird explizit darauf hingewiesen, dass die
Bügelabstände für die Führungsschienenbefestigung
nicht nur den Zwängen der Aufzugsanlage sondern auch
der Tragwerksplanung des Bestandsgebäudes
unterliegen. Die Festlegung der Befestigungspunkte
erfolgt gemeinsam mit der Tragwerksplanung und der
Fachplanung. Vom Auftragnehmer wird erwartet, hierauf
flexibel reagieren zu können und von seinem Werkstandard
der Schienenbügelbefestigungsabstände abweichen zu können.

Der Aufwand für zusätzliche Nachweise der Führungsschienen
ist in dieser Position zu berücksichtigen.
Menge: 1,000 psch

**2.1.100 Unterflurhebeeinrichtung Q = 300 kg, FH = 2.950 mm**
Einbauort: Unterfluraufzug

- hydraulisch angetriebene Hebeeinrichtung zum
  Transport von Gütern, ohne Zulassung für
  Personentransport
- Kraftübertragung über 2:1 Kettenaufhängung
  mit geeigneten Umlenk- und Führungseinrichtungen
- gleichmäßiger Hub- und Senkbetrieb
- Unterflur-Anordnung innerhalb eines
  Bestandsschachtes
- Schachtkopfabschluss als anhebbarer
  Hubdeckel 1.750 x 1.300 x 50 (bxtxh)
  als Blechkonstruktion belegt
  mit Tränenblech ausgelegt zum sicheren
  Betreten von Personen
- ohne Fahrkorbabschluss

gemäß Maschinenrichtiline 2006/42/EG

Nennlast: 300 kg
Förderhöhe: 2.950 mm
Fördergeschwindigkeit: 0,5 m/s
Schachtbreite: 1.250 mm
Schachttiefe: 830 mm
Schachtgrube: 925 mm
Haltestellen: 2 Stck.
Zugänge: 1 Stck. im Keller
1. Stck. im Außenbereich

Fahrkobrahmen

- einseitg geführter Fahrkorbrahmen
- horizontale Abstützung an ausfahrbahren
  Führungsschienen in Endlage (im Außenbereich)
- geeignet für Aufnahme Fahrkorb 900 x 700 x 1700 (bxtxh)
  mit angegebener Nennlast
- geeignet zum Anheben des Hubdeckels

Hydraulikzylinder:

- als einfachwirkender Hydraulikzylinder
- Hub: mindestens 1.700 mm
- geeignet für hydraulische Hub
  mit oben genannten Anlagendaten
- Hubrichtung: vertikal

Hydraulikaggregat:

- Aufstellung im angrenzendem Maschinenraum
- mit Schlauchleitung zum Zylinder
- geeignet für biologisch abbaubares Hydrauliköl
- mit Befüllung des Hydrauliköls (Erstbefüllung)
- mit Funktions- und Dichtheitsprüfung
- Ölstands- und Öltemperaturüberwachung

Korrosionsschutz:

- Korrosionsschutz im Schacht für sämtliche Stahlteile,
  die zur Leistung des AN gehören mit Ausnahme der
  funktionsbedingt blanken Flächen
- Beschädigungen des Korrosionsschutzes sind
  nach der Montage auszubessern, als Grundbeschichtung in
  Qualität für alle Deckbeschichtungsarten geeignet
- Drehende Teile sind mit einem gelben Warnanstrich
  RAL 1004 zu versehen.

Oberfläche nach VDI 3810/ EN ISO 12944-2,
Korrosivitätskategorie C3, Gesamtlackstärke ≥ 80 µm

Hier nicht enthaltene Leistungen:

- Schachttür
- Fahrkorb / Fahrkorbeinrichtungen
- Bedien- und Anzeigeelemente
- Steuerung
Menge: 1,000 St

#### Bereich 2.2 Steuerung und Bedienelemente

**2.2.10 Steuerung Serviceaufzug**
*** Bezugsbeschreibung
Einbauort: Aufzug Küche

Position: als Schaltschrank in unterster Haltestelle
in Wandnische neben der Aufzugstür

- Breite maximal: 320 mm
- Schaltschrank nach DIN VDE 0100
- Steuerungseinheit nach DIN EN 81-20 mit
  geprüften Komponenten
- Fehlerstromschutzeinrichtung mit geringem
  Nennfehlerstrom
- Hauptschalter absperrbar im Kunststoffgehäuse
  im Schaltschrank integriert
- Taster zur Fernsteuerung des Aufzuges für jede
  Haltestelle
- Ausführung als BUS-Steuerung
- Bedien- und Anzeigeteile fest verbaut
- Betriebsdatenerfassung
  (z.B. Notruf, Türöffnungen, Fahrkorbstand)
- Sammelstörmeldungen können abgerufen werden
- durch den Anbau des Frequenzumrichters und geeigneter
  Vorschaltglieder ist zu gewährleisten, dass die
  Netzrückwirkungen der Aufzugsanlagen keine Störungen
  auf andere Einrichtungen oder Verbrauchern verursachen
  kann.
- Beschriftung aller Steuer- und Befehlsgeräte in den
  Schaltschränken sowie aller Steuer- und Befehlsgeräte
  außerhalb der Schaltschränke in dauerhafter Ausführung
- Zielkennzeichnung in Klartext für alle
  aus dem Schaltschrank führenden Leitungen, auch wenn
  diese Leitungen durch Fremdfirmen verlegt werden.

Standby-Betrieb

- um den Energieverbrauch des
  Aufzuges im Stillstand zu reduzieren, schaltet die Steuerung
  nach 30 Minuten (einstellbar) bei Nichtnutzung in den Sleep
  Modus, die Frequenzregelung und Fahrkorbbeleuchtung schalten
  ebenfalls ab.

Einknopfsammelsteuerung

- in Mikroprozessor Technologie
- Innen- und Außenkommandos sollen gesammelt werden
  und fahrtrichtungsabhängig in Abwärtsrichtung
  abgearbeitet werden
- Quittierung der Steuerbefehle durch Aufleuchten einer
  LED im Befehlsgeber

Steuerung für Parkhaltestelle

- Parkhaltestelle EG
- der Fahrkorb parkt mit geschlossenen Türen.
  Dabei leuchtet die Weiterfahrtanzeige nicht.

Inspektionssteuerung

- Inspektionsschalter auf dem Dach des Fahrkorbes für
  Wartungs- und Reparaturarbeiten
- Das Verfahren des Fahrkorbs muss für Wartungsarbeiten
  im Schacht vom Fahrkorbdach möglich sein
- Zugang zum Fahrkorbdach über nächstgelegene
  Schachttür

Rückholsteuerung

- Rückholsteuerung ermöglicht das Lösen des Fahrkorbes
  nach Auslösen der Fangvorrichtung ohne Sprung
- von außen bedienbar (Schalter und Taster im
  Schaltschrank)

Besetzteinrichtung

- als Innenvorrangsteuerung, mit Wägung bei offener Tür
- bei 60-100% (einstellbar) Belastung des Fahrkorbes
  werden keine weiteren Außenrufe ausgeführt

Überlasteinrichtung

- mit Wägung in der Haltestelle bei offener Tür,
- spricht bei 10% über der Nennlast an
- Anzeige zeigt "Überlast" an,
- gleichzeitig ertönt ein Warnton
- Benutzer werden auf die Situation aufmerksam gemacht
  und aufgefordert den Fahrkorb zu entlasten
- Fahrbefehle werden nicht ausgeführt

Sprachcomputer

- Lieferung und Montage gemäß DIN EN 81-70
- Ausführung frei programmierbar

Ansagetexte:
- Etagenansage
- Überlast - Bitte den Aufzug entlasten!

Evakuierungsfahrt bei Netzausfall

- selbständige Auslösung bei Netzausfall
- Evakuierung der Fahrgäste in die nächste,
  lastgünstigste Haltestelle
- Versorgung über ein vom AN zu lieferndes
  Akkusystem

Brandfallsteuerung

- gemäß VDI 6017: statisch
- ausgelöst durch die Brandmeldeanlage
- Anfahren der Bestimmungshaltestelle (EG)
- Außerbetriebnahme nach DIN EN 81-73

Lieferung und Montage der Aufzugssteuerung,
der Frequenzregelung und der USV mit allem Zubehör
wie oben beschrieben komplett liefern und montieren
einschließlich aller erforderlichen Verbindungsmittel.
Menge: 1,000 St

**2.2.20 Steuerung Personenaufzug**
*** wie Position 2.2.10
Einbauort: Aufzug West

Position: als Schaltschrank in unterster Haltestelle
an rechter Schachtwand

Etagenzugangskontrolle (Hotel)

- vor Ausführung jedes Fahrbefehls prüft der Aufzug, ob
  am bauseitigen Steuergerät des Transponderleser
  eine Freigabe für die Etage anliegt
- Montageort des bauseitigen Steuergeräts: Fahrkorbdach
- Freigabe über potentialfreie Kontakte (1x pro Zugang)
Menge: 1,000 St

**2.2.30 Steuerung Personenaufzug**
*** wie Position 2.2.10
Einbauort: Aufzug Ost

Position: als Schaltschrank in oberster Haltestelle
rechts neben Aufzugstür hinter bauseitiger T30-Tür

Etagenzugangskontrolle (Hotel)

- vor Ausführung jedes Fahrbefehls prüft der Aufzug, ob
  am bauseitigen Steuergerät des Transponderleser
  eine Freigabe für die Etage anliegt
- Montageort des bauseitigen Steuergeräts: Fahrkorbdach
- Freigabe über potentialfreie Kontakte (1x pro Zugang)
Menge: 1,000 St

**2.2.40 Hydrauliksteuerung**
Einbauort: Unterfluraufzug

Position: als Schaltschrank im Maschinenraum

- Schaltschrank nach DIN VDE 0100
- Hauptschalter absperrbar im Kunststoffgehäuse
  im Schaltschrank integriert
- Betriebsdatenerfassung
- Sammelstörmeldungen können abgerufen werden
- Beschriftung aller Steuer- und Befehlsgeräte in den
  Schaltschränken sowie aller Steuer- und Befehlsgeräte
  außerhalb der Schaltschränke in dauerhafter Ausführung
- Zielkennzeichnung in Klartext für alle
  aus dem Schaltschrank führenden Leitungen, auch wenn
  diese Leitungen durch Fremdfirmen verlegt werden.
- Einbauplatz ca. 52 mm auf Hutschiene für bauseitiges
  Relaismodul eines Tranponderlesers
- Abgriff Freigabe für Fahrbefehle an vorgenanntem
  Relaismodul (s. eingeschränkter Nutzerkreis)
- 230V für bauseitiges Netzteil zur
  Versorgung Relaismodul

Totmannsteuerung

- Steuerbefehle können nur von der obersten
  Haltestelle im Sichtbereich des Hubdeckels
  gegeben werden
- Hinweis: Steuerbefehle werden an einer bauseitigen
  Stele im Außbereich gegeben, Lieferung Taster bauseits,
  Kabelzug zur Steuerung bauseits

eingeschränkter Nutzerkreis

- Fahrbefehle können nur von einem eingeschränkten
  Personenkreis gegeben werden
- die Freigabe erfolgt über einen an bauseitigen
  Transponderleser in der obersten Haltestelle (Außenbereich)
- vor Ausführung jeder Fahrt prüft die Steuerung am
  Relaisausgang des Transponderlesers, ob eine
  Freigabe vorliegt
- Hinweis: Kabelzug vom Transponderleser zur Steuerung
  erfolgt bauseits

Türverrigelung (mechanisch)

- die Schachttür in der untersten Haltestelle lässt nur
  öffnen, wenn sich der Fahrkorb dahinter befindet
- die Anwesenheit des Fahrkorbs in der untersten
  Haltestelle wird über eine LED im Tableau
  signalisiert

Fahrbereitschaftsanzeige

- in der Stele im Außenbereich wird bauseits
  eine LED verbaut, die dem Nutzer im Außenbereich
  signalsiert, dass die Schachttür im Keller geschlossen
  ist und der Fahrkorb fahrbereit ist
- Hinweis: der Kabelzug zur Steuerung erfolgt bauseits

Lieferung und Montage der Steuerung mit allem Zubehör
wie oben beschrieben komplett liefern und montieren
einschließlich aller erforderlichen Verbindungsmittel.
Menge: 1,000 St

*Hinweis: Bedien- und Anzeigeelemente*
Bedien- und Anzeigeelemente

Sämtliche Bedien- und Anzeigeelemente sind im Rahmen
der Werks- und Montageplanung zeichnerisch darzustellen
und auf Verlangen zur Bemusterung bereitzustellen.

Für die Bedien- und Anzeigeelemente im Fahrkorb und
für die Außenruftableaus sind die Forderungen
der DIN EN 81-70 zu erfüllen.
Bedienelemente sind nach DIN EN 81-71
Kat. 0 auszuführen.

Das Achsmaß von Greifhöhen und Bedienhöhen
(z.B. Handläufen, Tableaus - 1. Taster) beträgt 900 mm
über fertigem Fußboden.
Bei mehreren Bedienelementen übereinander darf
das Achsmaß des obersten Tasters 1,10 m nicht überschreiten.

**2.2.50 Fahrkorbpulttableau**
Einbauort: Aufzug Ost, Aufzug West

Das Fahrkorbtableau ist gemäß DIN EN 81-70
zu gestalten bzw. auszuführen:
Pulttableau integriert in Handlauf
gemäß DIN EN 81-70 Anhang B
mit abgesetzter Anzeige
Oberfläche Edelstahl 1.4301 geschliffen K240
an linker Fahrkorbwand
Maße Pult ca. 500 x 175 mm
Maße Anzeigeeinheit ca. 180 x 500 mm
Montagehöhe Anzeigeeinheit ca. 1650 mm

- Taster als Kurzhubtaster, mit umlaufendem
  Leuchtrand und Beschriftung taktil.
- zusätzliche Tasterbeschriftung in Braille
- Kommandoquittierung optisch und akustisch
- Sprachansage nach DIN EN 81-70
- Haupthaltestelle (EG) mit grünem Ring umrandet

Die Deckplatte wird mit Gravuren entsprechend EN 81-20
bzw. Gravuren zur Funktionsbeschreibung
ausgestattet.

Bedien- und Anzeigenelemente:
- Digitalanzeige (TFT-Anzeige)
- Etagenstand und Fahrtrichtung optisch und akustisch
- Höröffnung für Lautsprecher (Notruf)
- Sprechöffnung mit Mikrofon (Notruf)
- Notruftaster mit Schutzring gegen unbeabsichtigte
  Betätigung
- Tastergröße 50 x 50 mm
- Taster "Tür Öffnen"
- Taster "Tür Schließen"
- Tasten für jede Etage

Ingration eines bauseitigen Tranponderlesers ins Pulttableau:
- Ausschnitt rund Ø45 mm in Tableaufläche
- Einsetzen Kunststofffläche bedruckt mit "RFID-Wellen-Symbol"
  (Lieferung AN Aufzug)
- Befestigung des bauseitigen Lesers Ø40x10 mit Ferrit Folie
  hinter der Kunststofffläche
- verdeckte Kabelführung des Lesers aufs Fahrkorbdach

Lieferung und Montage Fahrkorbtableaus mit allem Zubehör
wie oben beschrieben komplett liefern und montieren
einschließlich aller erforderlichen Verbindungsmittel.
Menge: 2,000 St

**2.2.60 Fahrkorbtableau vertikal**
Einbauort: Aufzug Küche

Das Fahrkorbtableau ist gemäß DIN EN 81-70
zu gestalten bzw. auszuführen:
Vertikaltableau aus einem Stück
Oberfläche Edelstahl 1.4301 geschliffen K240
Tableaufläche (ca. 2 mm) aufgesetzt auf
linker Fahrkorbwand
Maße ca. 180 x 1.200 mm

- Taster als Kurzhubtaster, mit umlaufendem
  Leuchtrand und Beschriftung taktil.
- Kommandoquittierung optisch und akustisch
- Sprachansage nach DIN EN 81-70

Die Deckplatte wird mit Gravuren entsprechend EN 81-20
bzw. Gravuren zur Funktionsbeschreibung
ausgestattet.

Bedien- und Anzeigenelemente:
- Digitalanzeige (TFT-Anzeige)
- Etagenstand und Fahrtrichtung optisch und akustisch
- Höröffnung für Lautsprecher (Notruf)
- Sprechöffnung mit Mikrofon (Notruf)
- Notruftaster mit Schutzring gegen unbeabsichtigte
  Betätigung
- Tastergröße 50 x 50 mm
- Taster "Tür Öffnen"
- Tasten für jede Etage
- Schlüsselschalter "Vorzug" als Halbzylinder gemäß DIN 18252
  austauschbar gegen Schließzylinder des AG

Lieferung und Montage Fahrkorbtableaus mit allem Zubehör
wie oben beschrieben komplett liefern und montieren
einschließlich aller erforderlichen Verbindungsmittel.
Menge: 1,000 St

**2.2.70 digitale Infotafel**
Einbauort: Aufzug Ost, Aufzug West

- Infotafel 15 '..........'
- Maße ca. 400 x 260 x 8 mm
- aufgesetzt auf Fahrkorbwand
- Rahmenfarbe: schwarz
- Mediaplayer mitfahrend auf Fahrkorbdach
- Datenverbindung über LAN im Hängekabel
- Anzeigeinhalte vom Betreiber übers Netzwerk
  frei gestaltbar

Fabrikat: XPO Screens / ZENITH elevator screens
oder gleichwertig

angebotener Hersteller / Typ:
'..................................................'
vom Bieter einzutragen
Menge: 2,000 St

**2.2.80 Außenruftableau in Wand**
Einbauort: Aufzug West

Die Außenruftableaus sind wie folgt auszuführen bzw.
mit nachstehend beschriebenen Steuerungsfunktionen
auszustatten:

Die Rufquittierung ist deutlich sichtbar mit einem
umlaufenden Leuchtrand auszuführen.
Die Kommandoquittierung erfolgt optisch und akustisch.

Bei Betätigen eines Tasters muss die Quittung solange
aufleuchten, bis der Fahrkorb in die Haltestelle
einfährt.

- Anordnung: eingelassen in die Wand neben der Schachttür
  Deckplatte (ca. 2 mm) aufgesetzt auf Wandfläche
- Einbau Mauerkasten in bauseitige Wandnische
- Material Wand: Mauerwerk bzw. Trockenbauwand

bestehend aus folgenden Elementen:
- Deckplatte ca. 100 x 290 mm
- Deckplatte Oberfläche
  Edelstahl 1.4301 geschliffen K240
- Gravur Piktogramm gemäß DIN 81-73, farbig ausgelegt
- TFT - Display 2,8 '..........' für Etagenstandsanzeige
- Ruftaster 50x50 mm mit taktilem Richtungspfeil
- Taster hoch/runter (Einknopfsammelsteuerung,
  je nach Haltestelle)

Lieferung und Montage der Außentableaus mit allem Zubehör
wie oben beschrieben komplett liefern und montieren
einschließlich aller erforderlichen Verbindungsmittel.
Menge: 4,000 St

**2.2.90 Außenruftableau in Türrahmen**
Einbauort: Aufzug Küche, Aufzug Ost

Die Außenruftableaus sind wie folgt auszuführen bzw.
mit nachstehend beschriebenen Steuerungsfunktionen
auszustatten:

Die Rufquittierung ist deutlich sichtbar mit einem
umlaufenden Leuchtrand auszuführen.
Die Kommandoquittierung erfolgt optisch und akustisch.

Bei Betätigen eines Tasters muss die Quittung solange
aufleuchten, bis der Fahrkorb in die Haltestelle
einfährt.

- Anordnung: eingelassen in Türrahmen der Schachttür

bestehend aus folgenden Elementen:
- Deckplatte ca. 60 x 345 mm
- Deckplatte Oberfläche
  Edelstahl 1.4301 geschliffen K240
- Gravur Piktogramm gemäß DIN 81-73, farbig ausgelegt
- TFT - Display 2,8 '..........' für Etagenstandsanzeige
- Ruftaster 50x50 mm mit taktilem Richtungspfeil
- Taster hoch/runter (Einknopfsammelsteuerung,
  je nach Haltestelle)

Lieferung und Montage der Außentableaus mit allem Zubehör
wie oben beschrieben komplett liefern und montieren
einschließlich aller erforderlichen Verbindungsmittel.
Menge: 5,000 St

**2.2.100 Anzeige in Zarge**
Einbauort: Unterfluraufzug

- Anordnung: eingelassen in Türrahmen der Schachttür

bestehend aus folgenden Elementen:
- Deckplatte ca. 70 x 70 mm
- Deckplatte Oberfläche
  Edelstahl 1.4301 geschliffen K240
- LED-Anzeige ca. 30 x 30 mm
  leuchtet bei Anwesenheit des Fahrkorbs
- Gravur "Personentransport verboten!" farbig ausgelegt

Lieferung und Montage der Außentableaus mit allem Zubehör
wie oben beschrieben komplett liefern und montieren
einschließlich aller erforderlichen Verbindungsmittel.
Menge: 1,000 St

**2.2.110 Schild Aufzug Brandfall**
Einbauort: Aufzug Ost, Aufzug West

- Hinweisschild mit Schriftzug
  "Aufzug im Brandfall nicht benutzen!"
- dreisprachig nach Festlegung AG
- Schriftzüge graviert und farbig ausgelegt
- Schriftart und -größe nach Festlegung Architektur
- auf Stahlblech, pulverbeschichtet in RAL
  nach Festlegung Architektur
- Maße ca. 140 x 80 mm
- befestigt auf Wandfläche in der Nähe
  der Aufzugstüren
Menge: 7,000 St

#### Bereich 2.3 Fahrkorb und Türen

*Hinweis: Fahrkörbe*
Fahrkörbe

Sämtliche Fahrkörbe sind im Rahmen
der Werks- und Montageplanung zeichnerisch darzustellen
und auf Verlangen Materialmuster bereitzustellen.

Für die Fahrkörbe sind die Forderungen der DIN EN 81-70 zu erfüllen
und in Kat. 0 nach DIN EN 81-71 auszuführen.

**2.3.10 Fahrkorb Personenaufzug Q = 630 kg**
Einbauort: Aufzug West

Fahrkorbmaße: 1100 mm x 1400 mm x 2200mm
(BxTxH, Maße in mm im Lichten)

Fahrkorbwände:

- verwindungssteife Wandpaneele
- Stahlblech pulverbeschichtet in RAL nach
  Wahl AG/Architektur
- Außenseite der Wände entdröhnt
- in einer Seitenwand (Schließseite der Tür) ist
  das Fahrkorbtableau (Pult) anzuordnen

Fahrkorbtürportal (Lisene und Kuppe),

- Oberfläche wie Fahrkorbtürblätter:
- Stahlblech pulverbeschichtet in RAL nach
  Wahl AG/Architektur

Fahrkorbdach (Außensicht):

- Ausführung aus gekantetem, grundiertem Stahlblech,
- betretbar, trittsicher ausgelegt für eine wandernde
  Punktlast von min. 2kN,
- mit Absturzsicherung nach DIN EN 81-20
  bzw. DIN EN 81-21,
  Sprechstelle, Schukosteckdose 230 V,
  Bereitstellung 230V Anschluss für bauseites
  Steuergerät Transponderleser,
  Schachtlichtschalter, Inspektionstableau mit Not-Aus-
  Taster und flexiblen Anschluss,
  Mediaplayer digitale Infotafel

Fahrkorbdecke:

- Stahlblech pulverbeschichtet in RAL 9010 reinweiß
- eine abschließende Produktentscheidung
  erfolgt nach Bemusterung durch den AG
- Fahrkorbbeleuchtung einschl. Leuchtmittel
- Decke klappbar für Leuchtmitteltausch
- Leuchtmittel LED Flächenlicht, hinter VSG
- Leuchtfläche ca. 1.040 x 960 mm
- Lichtfarbe warmweiß
- Beleuchtungsstärke min. 100 lx auf dem Fahrkorbboden

Fahrkorbboden:

- Bodenbelag Verlegung bauseits max. 85 kg/m²
- Bodenwanne h=40 mm
- Fahrkorbboden ausgelegt für eine Radlast von 40 %
  der Nennlast des Aufzuges

Sockelleisten:

- Abschluss des Bodens zur Wand
  mit 4-seitig umlaufenden Sockelleisten
  an den Wänden, Profil ca. 80 x 15 mm
- Edelstahl 1.4301 geschliffen K240

Spiegel:

- bruchsicher mit Splitterschutzfolie
- 4-seitig gefasst in Spiegelhalteleisten
- Anordnung an seitlicher Fahrkorbwand
- Ausführung oberhalb Handlauf
  ca. 1.200 x 1.200 mm

Handlauf:

- zweiseitig, rund Ø 40 mm
- aus Edelstahl 1.4301 geschliffen K240
- Anordnung an linker/rechter Fahrkorbwand
- Integration Pulttableau an Türschließseite
- an Türschließseite 2x Abschluss abgerundet

Rammschutz

- Rammschutz 2-seitig als Leiste ca. 150 x 15 mm
  in Fahrkorblänge
- Edelstahl 1.4301 geschliffen K240

digitale Infotafel

- Integration digitaler Infotafel in linker Seitenwand
- Montagehöhe ca. 1700 mm

Orientierungshilfe Rollstuhlfahrer (Durchlader)

- 2x Spiegelleiste ca. 125 x 1.040
- Spiegel geneigt, montiert oberhalb
  der Fahrkorbüren

Zugangsüberwachung:

- Schließkantenüberwachung durch Lichtvorhang
- 2D-Lichtgitter
- min. 1800 mm hoch in Standardausführung des AN
- der Einbau ist konstruktiv so auszuführen, dass die
  gesamte Breite des Zuganges frei zugängig bleibt.

Lieferung und Montage Fahrkorb wie oben beschrieben
komplett liefern, montieren einschließlich aller
erforderlichen Verbindungsmittel.
Menge: 1,000 St

**2.3.20 Fahrkorb Personenaufzug Q = 630 kg**
Einbauort: Aufzug Ost

Fahrkorbmaße: 1100 mm x 1400 mm x 2200mm
(BxTxH, Maße in mm im Lichten)

Fahrkorbwände:

- verwindungssteife Wandpaneele
- Stahlblech pulverbeschichtet in RAL nach
  Wahl AG/Architektur
- Außenseite der Wände entdröhnt
- in einer Seitenwand (Schließseite der Tür) ist
  das Fahrkorbtableau (Pult) anzuordnen

Fahrkorbtürportal (Lisene und Kuppe),

- Oberfläche wie Fahrkorbtürblätter:
- Stahlblech pulverbeschichtet in RAL nach
  Wahl AG/Architektur

Fahrkorbdach (Außensicht):

- Ausführung aus gekantetem, grundiertem Stahlblech,
- betretbar, trittsicher ausgelegt für eine wandernde
  Punktlast von min. 2kN,
- mit Absturzsicherung nach DIN EN 81-20
  bzw. DIN EN 81-21,
  Sprechstelle, Schukosteckdose 230 V,
  Bereitstellung 230V Anschluss für bauseites
  Steuergerät Transponderleser,
  Schachtlichtschalter, Inspektionstableau mit Not-Aus-
  Taster und flexiblen Anschluss,
  Mediaplayer digitale Infotafel

Fahrkorbdecke:

- Stahlblech pulverbeschichtet in RAL 9010 reinweiß
- eine abschließende Produktentscheidung
  erfolgt nach Bemusterung durch den AG
- Fahrkorbbeleuchtung einschl. Leuchtmittel
- Decke klappbar für Leuchtmitteltausch
- Leuchtmittel LED Flächenlicht, hinter VSG
- Leuchtfläche ca. 1.260 x 960 mm
- Lichtfarbe warmweiß
- Beleuchtungsstärke min. 100 lx auf dem Fahrkorbboden

Fahrkorbboden:

- Bodenbelag Verlegung bauseits max. 85 kg/m²
- Bodenwanne h=40 mm
- Fahrkorbboden ausgelegt für eine Radlast von 40 %
  der Nennlast des Aufzuges

Sockelleisten:

- Abschluss des Bodens zur Wand
  mit 4-seitig umlaufenden Sockelleisten
  an den Wänden, Profil ca. 80 x 15 mm
- Edelstahl 1.4301 geschliffen K240

Spiegel:

- bruchsicher mit Splitterschutzfolie
- vollflächig an hinterer Fahrkorbwand
- Teilung im Bereich Rammschutz

Handlauf:

- zweiseitig, rund Ø 40 mm
- aus Edelstahl 1.4301 geschliffen K240
- Anordnung an linker/rechter Fahrkorbwand
- Integration Pulttableau an Türschließseite
- an Türschließseite 2x Abschluss abgerundet

Rammschutz

- Rammschutz 2-seitig als Leiste ca. 150 x 15 mm
  in Fahrkoblänge
- Edelstahl 1.4301 geschliffen K240

digitale Infotafel

- Integration digitaler Infotafel in linker Seitenwand
- Montagehöhe ca. 1700 mm

Zugangsüberwachung:

- Schließkantenüberwachung durch Lichtvorhang
- 2D-Lichtgitter
- min. 1800 mm hoch in Standardausführung des AN
- der Einbau ist konstruktiv so auszuführen, dass die
  gesamte Breite des Zuganges frei zugängig bleibt.

Lieferung und Montage Fahrkorb wie oben beschrieben
komplett liefern, montieren einschließlich aller
erforderlichen Verbindungsmittel.
Menge: 1,000 St

**2.3.30 Fahrkorb Serviceaufzug Q = 550 kg**
Einbauort: Aufzug Küche

Fahrkorbmaße: 1.300 mm x 1.150 mm x 2.100 mm
(BxTxH, Maße in mm im Lichten)
Achtung: Fahrkorbsondermaß!

Fahrkorbwände:

- verwindungssteife Wandpaneele
- Edelstahl 1.4301 mustergewalzt Design "Leinen"
- Außenseite der Wände entdröhnt
- in einer Seitenwand (Schließseite der Tür) ist
  das Fahrkorbtableau anzuordnen

Fahrkorbtürportal (Lisene und Kuppe),

- Oberfläche wie Fahrkorbtürblätter:
- Edelstahl 1.4301 mustergewalzt Design "Leinen"

Fahrkorbdach (Außensicht):

- Ausführung aus gekantetem, grundiertem Stahlblech,
- betretbar, trittsicher ausgelegt für eine wandernde
  Punktlast von min. 2kN,
- mit Absturzsicherung nach DIN EN 81-20
  bzw. DIN EN 81-21,
  Sprechstelle, Schukosteckdose 230 V,
  Schachtlichtschalter, Inspektionstableau mit Not-Aus-
  Taster und flexiblen Anschluss

Fahrkorbdecke:

- Stahlblech pulverbeschichtet in RAL 9010 reinweiß
- eine abschließende Produktentscheidung
  erfolgt nach Bemusterung durch den AG
- Fahrkorbbeleuchtung einschl. Leuchtmittel
- Decke klappbar für Leuchtmitteltausch
- Leuchtmittel LED Flächenlicht, hinter VSG
- Leuchtfläche ca. 1.160 x 1.010 mm
- Lichtfarbe warmweiß
- Beleuchtungsstärke min. 100 lx auf dem Fahrkorbboden

Fahrkorbboden:

- Bodenbelag durch AN Aufzug
- Tränenblech, Edelstahl SE-TB1
- Fahrkorbboden ausgelegt für eine Radlast von 40 %
  der Nennlast des Aufzuges

Sockelleisten:

- Abschluss des Bodens zur Wand
  mit 4-seitig umlaufenden Sockelleisten
  an den Wänden, Profil ca. 80 x 15 mm
- Edelstahl 1.4301 geschliffen K240

Spiegel:

- bruchsicher mit Splitterschutzfolie
- 2-seitig gefasst in Spiegelhalteleisten
- Anordnung an seitlicher Fahrkorbwand
- Ausführung oberhalb Handlauf
  ca. 1.300 x 1.100 mm

Handlauf:

- dreiseitig, rund Ø 40 mm
- aus Edelstahl 1.4301 geschliffen K240
- Anordnung umlaufend an Fahrkorbwänden
- in Eckbereichen abgerundet
- an Türschließseite 1x Abschluss abgerundet

Rammschutz

- Rammschutz dreiseitig, umlaufend als Rohr
  rund Ø25 mm
- in Eckbereichen abgerundet
- Montagehöhe ca. 160 mm
- Edelstahl 1.4301 geschliffen K240

Zugangsüberwachung:

- Schließkantenüberwachung durch Lichtvorhang
- 2D-Lichtgitter
- min. 1800 mm hoch in Standardausführung des AN
- der Einbau ist konstruktiv so auszuführen, dass die
  gesamte Breite des Zuganges frei zugängig bleibt.

Lieferung und Montage Fahrkorb wie oben beschrieben
komplett liefern, montieren einschließlich aller
erforderlichen Verbindungsmittel.
Menge: 1,000 St

**2.3.40 Fahrkorb Unterfluraufzug Q = 300 kg**
Einbauort: Unterfluraufzug

Fahrkorbmaße: 900 mm x 700 mm x 1.700 mm
(BxTxH, Maße in mm im Lichten)
Achtung: Fahrkorbsondermaß!

Fahrkorbwände:

- verwindungssteife Wandpaneele
- Edelstahl 1.4301 mustergewalzt Design "Leinen"

Fahrkorbdecke:

- Edelstahl 1.4301 mustergewalzt Design "Leinen"
- versteift zur Aufnahme des Hubdeckels

Ladesicherung

- Rohr quadratisch 20 x 20 mm
- klappbar, befestigt an Seitenwänden
- Lagesicherung für Tranportwägen

Fahrkorbboden:

- Bodenbelag durch AN Aufzug
- Tränenblech, Edelstahl SE-TB1
- Fahrkorbboden ausgelegt für eine Radlast von 40 %
  der Nennlast des Aufzuges

Sockelleisten:

- Abschluss des Bodens zur Wand
  mit 4-seitig umlaufenden Sockelleisten
  an den Wänden, Profil ca. 80 x 15 mm
- Edelstahl 1.4301 geschliffen K240

Lieferung und Montage Fahrkorb wie oben beschrieben
komplett liefern, montieren einschließlich aller
erforderlichen Verbindungsmittel.
Menge: 1,000 St

*Hinweis: Schacht- und Fahrkorbtüren*
Schacht- und Fahrkorbtüren

Schacht- und Fahrkorbtür sind durch einen gemeinsamen
Türantrieb zu öffnen und schließen. Die Verbindung
zwischen Türantrieb und Fahrkorbtür muss in jeder
Phase form- und kraftschlüssig sein. Die Türen sind mit
einem frequenzgeregelten Antrieb auszustatten.

Öffnungs- und Schließgeschwindigkeit,
Beschleunigung und Verzögerung
müssen unabhängig voneinander einstellbar sein.
Vor Beendigung des Öffnungs- und des Schließvorgangs
ist die Türbewegung kontinuierlich zu verzögern.
Die Übergänge der Fahrkurven werden zur
Geräuschvermeidung verrundet.
Die ideale, eingestellte Fahrkurve wird immer
unabhängig vom Gewicht der Türblätter eingehalten.

Die Verbindung zwischen Schacht- und Fahrkorbtür muss
spielfrei erfolgen.

Nach dem Einfahren in eine Haltestelle muss die Tür
nach einem einstellbaren Zeitraum automatisch mit dem
Schließvorgang beginnen. Dieser Zeitraum muss ca. 2 s
(Einstellwert) betragen und zwischen 0 und 15 s
einstellbar sein.

Das Schließen der Tür beginnt bei Vorliegen eines
Fahrbefehls oder Außenrufes und Freimeldung der
Zugangsüberwachung mit Zeitverzögerung bis 15 s,
nach Ablauf dieser Zeit verkürzt sich die Offen-Haltezeit
auf einen einstellbaren Zeitraum von 0 bis 5 s.
Die Schließkantenüberwachung
muss in Funktion bleiben.
Bei parkendem Aufzug sind die Türen geschlossen.

**2.3.50 Schachttür TB = 900 (rechtsöffnend)**
*** Bezugsbeschreibung
Einbauort: Aufzug West

- als horizontal bewegte Teleskopschiebetür
- rechtsseitig öffnend
- lichte Türbreite 900 mm, lichte Türhöhe 2.100 mm,
- mit 2 Türblättern, einseitig öffnend
- Türblätter, Lisenen und Kuppe in
  Stahlblech pulverbeschichtet in RAL nach
  Wahl AG/Architektur
- geeignet für Montage in Wandnischen 65 mm
- geeignet für Rohbauöffnung 1.140 x 2.220 mm
- Brandschutz: E60 gemäß DIN EN 81-58
- Anschlussbleche zur Brandschutzeinhaltung
  sind Leistung des AN Aufzug

- Befestigung der Türen mittels Dübeln
- Befestigung Türschwellen mittels Winkeln
  im Schwellenbereich
- Estrichangusswinkel bauseits

- unzulässige Nischen sind gemäß Herstellerangaben und
  Zulassung der Schachttür zu schließen

- Türschwelle aus Aluminium Strangpressprofil
- ausgelegt für eine Radlast von 40 % der
  Nennlast des Aufzugs

- zur Ausrichtung der Schachttüren werden vom AG
  1x Höhenbezugspunkt pro Etage (Meterriss)
  zur Verfügung gestellt

  Lieferung und Montage Schachttüren
  mit allem Zubehör wie oben
  beschrieben komplett liefern und montieren.
- einschließlich aller erforderlichen Verbindungsmittel
- einschließlich der Abstimmung mit dem Baugewerk
Menge: 3,000 St

**2.3.60 Schachttür TB = 900 (linksöffnend)**
*** wie Position 2.3.50
Einbauort: Aufzug West

- linksseitig öffnend
Menge: 1,000 St

**2.3.70 Schachttür TB = 900 (rechtsöffnend)**
Einbauort: Aufzug Ost

- als horizontal bewegte Teleskopschiebetür
- rechtsseitig öffnend
- lichte Türbreite 900 mm, lichte Türhöhe 2.100 mm,
- mit 2 Türblättern, einseitig öffnend
- Türblätter, Lisenen und Kuppe in
  Stahlblech pulverbeschichtet in RAL nach
  Wahl AG/Architektur
- Brandschutz: ohne
- mit Ausschnitt im Türrahmen zur
  Montage der Ruftableaus
- zur Aufnahme der Ruftableaus und
  Befestigung der zusätzlichen Zargen
  Sichtspiegel Türrahmen umlaufend > 120 mm
- nach der Schachttürmontage wird die
  Tür bauseits mit Trockenbauwänden
  angeschlossen
- Befestigung der Türen am Schachtgerüst
  an biegesteifem Horizontalrahmen
  bzw. Querriegeln 80 x 80 mm
- Befestigung an angeschweißten Montageschienen

- Estrichangusswinkel bauseits
- Türschwelle aus Aluminium Strangpressprofil
- ausgelegt für eine Radlast von 40 % der
  Nennlast des Aufzugs

- zur Ausrichtung der Schachttüren werden vom AG
  1x Höhenbezugspunkt pro Etage (Meterriss)
  zur Verfügung gestellt

  Lieferung und Montage Schachttüren
  mit allem Zubehör wie oben
  beschrieben komplett liefern und montieren.
- einschließlich aller erforderlichen Verbindungsmittel
- einschließlich der Abstimmung mit dem Baugewerk
Menge: 3,000 St

**2.3.80 Schachttür TB = 1.000 (rechtsöffnend)**
Einbauort: Aufzug Küche

- als horizontal bewegte Teleskopschiebetür
- rechtsseitig öffnend
- lichte Türbreite 1.000 mm, lichte Türhöhe 2.100 mm,
- mit 2 Türblättern, einseitig öffnend
- Türblätter, Lisenen und Kuppe in
  Edelstahl 1.4301 mustergewalzt Design "Leinen"
- geeignet für Rohbauöffnung 1.280 x 2.220 mm
- Brandschutz: ohne
- mit Ausschnitt im Türrahmen zur
  Montage der Ruftableaus
- zur Aufnahme der Ruftableaus und
  Befestigung der zusätzlichen Zargen
  Sichtspiegel Türrahmen
  seitlich > 120 mm, oben > 100 mm

- Befestigung der Türen mittels Dübeln
- Befestigung Türschwellen mittels Winkeln
  im Schwellenbereich
- Estrichangusswinkel bauseits

- unzulässige Nischen sind gemäß Herstellerangaben und
  Zulassung der Schachttür zu schließen

- Türschwelle aus Aluminium Strangpressprofil
- ausgelegt für eine Radlast von 40 % der
  Nennlast des Aufzugs

- zur Ausrichtung der Schachttüren werden vom AG
  1x Höhenbezugspunkt pro Etage (Meterriss)
  zur Verfügung gestellt

  Lieferung und Montage Schachttüren
  mit allem Zubehör wie oben
  beschrieben komplett liefern und montieren.
- einschließlich aller erforderlichen Verbindungsmittel
- einschließlich der Abstimmung mit dem Baugewerk
Menge: 2,000 St

**2.3.90 Schachttür TB = 900 (Drehflügel)**
Einbauort: Unterfluraufzug

- als Drehflügeltür, Türanschlag links
  mit verdeckten Bändern
- lichte Türbreite 900 mm, lichte Türhöhe 1.700 mm,
- Türblätter, Lisenen und Kuppe in
  Edelstahl 1.4301 mustergewalzt Design "Leinen"
- Türgriff rund ca. Ø30 mm
- geeignet für Rohbauöffnung 1.115 x 1.820 mm
- Brandschutz: ohne
- Türentriegelung nur bei dahinter stehendem
  Fahrkorb

- Befestigung der Türen mittels Dübeln
- Schwelle nach Türmontage einbetoniert

- unzulässige Nischen sind gemäß Herstellerangaben und
  Zulassung der Schachttür zu schließen

- zur Ausrichtung der Schachttüren werden vom AG
  1x Höhenbezugspunkt pro Etage (Meterriss)
  zur Verfügung gestellt

  Lieferung und Montage Schachttüren
  mit allem Zubehör wie oben
  beschrieben komplett liefern und montieren.
- einschließlich aller erforderlichen Verbindungsmittel
- einschließlich der Abstimmung mit dem Baugewerk
Menge: 3,000 St

**2.3.100 Fahrkorbtür TB = 900 (rechtsöffnend)**
*** Bezugsbeschreibung
Einbauort: Aufzug West

- 2 teilig, einseitig rechtsöffnend,
- passend zu Schachttür Pos. 02.03.0050
- Türmaße: BxH 900 x 2100 mm (im Lichten)
- Stahlblech pulverbeschichtet in RAL nach
  Wahl AG/Architektur
- Montage am Fahrkorb geeignet zur
  Einhaltung der Schachttiefe
- Türtriebwerk und Fahrkorbtür einschl. Rahmen
  gegen den Fahrkorb schwingungsgedämpft montiert
- mechanische Ausführung gemäß den Schachttüren
- die an den Schließkanten auftretende Kraft
  darf 150 N nicht übersteigen.
- Sollte die Tür nach gegebenem Kommando
  innerhalb einer zwischen 0 s und 60 s
  einstellbaren Zeit
  (Einstellwert 30 s) nicht geschlossen sein,
  erfolgt eine Zwangsschließung mit verminderter
  Türgeschwindigkeit.
- Die Zwangsschließung wird akustisch angezeigt.
- Türschwelle Aluminium Strangpressprofil,
- ausgelegt für eine Radlast von 40 % der
  Nennlast des Aufzuges

  Lieferung und Montage Fahrkorbtür und
  Türblättern, mit allem Zubehör wie oben
  beschrieben komplett liefern und montieren
  einschließlich aller erforderlichen Verbindungsmittel.
Menge: 1,000 St

**2.3.110 Fahrkorbtür TB = 900 (linksöffnend)**
*** wie Position 2.3.100
Einbauort: Aufzug West

- 2 teilig, einseitig linksöffnend,
- passend zu Schachttür Pos. 02.03.0060
Menge: 1,000 St

**2.3.120 Fahrkorbtür TB = 900 (rechtsöffnend)**
Einbauort: Aufzug Ost

- 2 teilig, einseitig rechtsöffnend,
- passend zu Schachttür Pos. 02.03.0070
- Türmaße: BxH 900 x 2100 mm (im Lichten)
- Stahlblech pulverbeschichtet in RAL nach
  Wahl AG/Architektur
- Türtriebwerk und Fahrkorbtür einschl. Rahmen
  gegen den Fahrkorb schwingungsgedämpft montiert
- mechanische Ausführung gemäß den Schachttüren
- die an den Schließkanten auftretende Kraft
  darf 150 N nicht übersteigen.
- Sollte die Tür nach gegebenem Kommando
  innerhalb einer zwischen 0 s und 60 s
  einstellbaren Zeit
  (Einstellwert 30 s) nicht geschlossen sein,
  erfolgt eine Zwangsschließung mit verminderter
  Türgeschwindigkeit.
- Die Zwangsschließung wird akustisch angezeigt.
- Türschwelle Aluminium Strangpressprofil,
- ausgelegt für eine Radlast von 40 % der
  Nennlast des Aufzuges

  Lieferung und Montage Fahrkorbtür und
  Türblättern, mit allem Zubehör wie oben
  beschrieben komplett liefern und montieren
  einschließlich aller erforderlichen Verbindungsmittel.
Menge: 1,000 St

**2.3.130 Fahrkorbtür TB = 1.000 (rechtsöffnend)**
Einbauort: Aufzug Küche

- 2 teilig, einseitig rechtsöffnend,
- passend zu Schachttür Pos. 02.03.0080
- Türmaße: BxH 1.000 x 2100 mm (im Lichten)
- Edelstahl 1.4301 mustergewalzt Design "Leinen"
- Türtriebwerk und Fahrkorbtür einschl. Rahmen
  gegen den Fahrkorb schwingungsgedämpft montiert
- mechanische Ausführung gemäß den Schachttüren
- die an den Schließkanten auftretende Kraft
  darf 150 N nicht übersteigen.
- Sollte die Tür nach gegebenem Kommando
  innerhalb einer zwischen 0 s und 60 s
  einstellbaren Zeit
  (Einstellwert 30 s) nicht geschlossen sein,
  erfolgt eine Zwangsschließung mit verminderter
  Türgeschwindigkeit.
- Die Zwangsschließung wird akustisch angezeigt.
- Türschwelle Aluminium Strangpressprofil,
- ausgelegt für eine Radlast von 40 % der
  Nennlast des Aufzuges

  Lieferung und Montage Fahrkorbtür und
  Türblättern, mit allem Zubehör wie oben
  beschrieben komplett liefern und montieren
  einschließlich aller erforderlichen Verbindungsmittel.
Menge: 1,000 St

**2.3.140 Umfassungszarge, Spiegel 50 mm**
Einbauort: Aufzug West, Aufzug Ost

- Ausführung als Umfassungszarge
- Material Stahlblech pulverbeschichtet in RAL nach Wahl
  AG/Architektur
- umlaufende Spiegelbreite Umfassungszarge ca. 50 mm
- umlaufende Spiegelbreite Türrahmen ca. 90 mm
- Aufmaß vor Ort nach Schachttürmontage
- Fertigung nach Freigabe Werkplanung

- kaschiert den Übergang Schachttür - Baukörper
- Anarbeitung fugenfrei, ein einheitliches Erscheinungsbild ist zu
  gewährleisten

- Hinterlegung mit geeignetem Material zur
  Einhaltung der Gesamtwiderstandsklasse des Fahrschachtes
  nach DIN 4102 und Vorgaben der LBO.

  Lieferung und Montage Umfassungszargen
  mit allem Zubehör wie oben
  beschrieben komplett liefern und montieren
  einschließlich aller erforderlichen Verbindungsmittel.
Menge: 6,000 St

**2.3.150 Umfassungszarge, Spiegel 70 mm**
Einbauort: Aufzug Küche

- Ausführung als Umfassungszarge
- Material Edelstahl 1.4301 mustergewalzt Design "Leinen"
- umlaufende Spiegelbreite Umfassungszarge ca. 50 mm
- umlaufende Spiegelbreite Türrahmen ca. 90 mm
- Aufmaß vor Ort nach Schachttürmontage
- Fertigung nach Freigabe Werkplanung

- kaschiert den Übergang Schachttür - Baukörper
- Anarbeitung fugenfrei, ein einheitliches Erscheinungsbild ist zu
  gewährleisten

- Hinterlegung mit geeignetem Material zur
  Einhaltung der Gesamtwiderstandsklasse des Fahrschachtes
  nach DIN 4102 und Vorgaben der LBO.

  Lieferung und Montage Umfassungszargen
  mit allem Zubehör wie oben
  beschrieben komplett liefern und montieren
  einschließlich aller erforderlichen Verbindungsmittel.
Menge: 2,000 St

**2.3.160 Umfassungszarge, Spiegel 100 mm**
Einbauort: Unterfluraufzug

- Ausführung als Umfassungszarge
- Material Edelstahl 1.4301 mustergewalzt Design "Leinen"
- umlaufende Spiegelbreite Umfassungszarge ca. 100 mm
- umlaufende Spiegelbreite Türrahmen ca. 50 mm
- Aufmaß vor Ort nach Schachttürmontage
- Fertigung nach Freigabe Werkplanung
- mit Montagöffnung für Anzeigetableau

- kaschiert den Übergang Schachttür - Baukörper
- Anarbeitung fugenfrei, ein einheitliches Erscheinungsbild ist zu
  gewährleisten

  Lieferung und Montage Umfassungszargen
  mit allem Zubehör wie oben
  beschrieben komplett liefern und montieren
  einschließlich aller erforderlichen Verbindungsmittel.
Menge: 1,000 St

#### Bereich 2.4 Schachtausrüstung und -installation

**2.4.10 Ankerschienen zur Befestigung Schienenbügel**
Einbauort: Aufzug West, Aufzug Ost

Ankerschiene Profil HTA-CE 40/22,
warmgewalzt, für dynamische Lasten,
ETA zugelassen, geeignet zur
kraftschlüssigen Befestigung von
Schienenbügeln an Betonwänden
Ausführung feuerverzinkt (FV),
Länge nach Erfordernis Werk- und
Montageplanung

Lieferung: AN Aufzug
Einbau: AN Rohbau
Menge: 19,000 m

**2.4.20 Ankerschienen zur Befestigung Schachttüren**
Einbauort: Aufzug Küche

Ankerschiene Profil HTA-CE 40/25,
kaltprofiliert, für statische Lasten,
ETA zugelassen, geeignet zur
kraftschlüssigen Befestigung von
Schachttüren an Betonwänden
Ausführung feuerverzinkt (FV),
Länge nach Erfordernis Werk- und
Montageplanung

Lieferung: AN Aufzug
Einbau: AN Rohbau
Menge: 2,000 m

**2.4.30 Montageschienen zu Befestigung Schienenbügel**
Einbauort: Aufzug Ost

Montageschiene Profil HM 40/22
warmgewalzt, für dynamische Lasten,
ETA zugelassen, geeignet zur
kraftschlüssigen Befestigung von
Schienenbügeln am einem Schachtgerüst
schweißgeeignet,
Länge nach Erfordernis Werk- und
Montageplanung

Lieferung: AN Aufzug
Einbau: AN Aufzug
Menge: 25,000 m

**2.4.40 Anker Türbefestigung**
Einbauort: Aufzug West, Aufzug Küche,
Unterfluraufzug

Injektionsdübel für Mauerwerk und Beton
Bohren der Löcher, Reinigung,
fachgerechtem Einbringen des Mörtels
sowie Setzten der zugehörigen Ankerstangen
gemäß Zulassung und Herstellervorgaben
Ausführung für Mauerwerk und Beton entsprechend
statischer Erfordernisse
Menge: 52,000 St

**2.4.50 Anker Schienenbügel**
Einbauort: Aufzug Küche, Unterfluraufzug

Injektionsdübel für Mauerwerk und Beton
Bohren der Löcher, Reinigung,
fachgerechtem Einbringen des Mörtels
sowie Setzten der zugehörigen Ankerstangen
gemäß Zulassung und Herstellervorgaben
Ausführung für Mauerwerk und Beton entsprechend
statischer Erfordernisse
Menge: 60,000 St

**2.4.60 Dübelversuche**
*** Pauschalposition
Durchführungsort: Aufzug Küche, Unterfluraufzug

Dübelversuche zur Tragfähigkeitsprüfung des Mauerwerks
und Einordnung der Eignung des Untergrunds

Durchführung von Zug- und Scherversuchen bis zum Erreichen
der erforderlichen Last mit kalibrierten Zug- und Scherprüfgeräten

Einbau der Testanker nach Vorgabe Tragwerksplanung
und Herstellerangaben an mindestens 2 verschiedenen
Mauerwerkstypen

Erstellung Prüfprotokoll mit Fotodokumentation
der Prüfanordnung, sowie Erstellung Prüfbericht mit
Empfehlung zur Bemessungslast
Menge: 1,000 psch

**2.4.70 Durchsteckanker**
Einbauort: Aufzug Küche

Alternative bei fehlgeschlagenenen Dübelversuchen
zur Führungsschienenbefestigung

Gewindestange mit angeschweißter Gegenplatte (vorgespannt)
mit Setzen der erforderlichen Bohrung
Wandbreite ca. 300 mm
Menge: 5,000 St

**2.4.80 Lastanschlagpunkt an HEA120**
Einbauort: Aufzug Ost

Anhängen von temporären Lasten für Montage- bzw.
Wartungstätigkeiten an Träger HEA120 auf Schachtgerüst
mit Trägerklemmen oder Lastschlaufen
Menge: 2,000 St

**2.4.90 Lastanschlagpunkt an Bestandsträger**
Einbauort: Aufzug Küche

Anhängen von temporären Lasten für Montage- bzw.
Wartungstätigkeiten an Bestandsträger 2xC8 geschweißt
max. Belastung 1,2 Mp = 11,8 kN
mit Trägerklemmen oder Lastschlaufen
Menge: 1,000 St

**2.4.100 Lastöse 20 kN**
Lastöse 20 kN für temporäres
Anschlagen von Lasten oder als
Anschlag für persönliche Schutzausrüstung
als flächiger Einbau in Decken aus
Stahlbeton

mit allgemeiner Bauartgenehmigung

Hersteller / Typ:
'..................................................'
vom Bieter einzutragen

Lieferung: AN-Aufzug
Einbau: AN-Rohbau
Menge: 3,000 St

**2.4.110 Montagegerüst LK3 weiternutzen**
Einbauort: Aufzug West

Montagegerüst gemäß UVV,
entsprechend DIN 12811-1 und DIN 4422 erstellt
weiternutzen;
Montagegerüst erstellt vom Rohbau-AN übernehmen
und für die Montagezeit weiter vorhalten, nutzen und nach
Montagefortschritt rückbauen und entsorgen.

Beschreibung der vorhandenen Montageplattformen
im LV-Rohbau:

Montagerüstung nach DIN 4420, DIN EN 12811-1
und UVV bei jeder Haltestelle und Schachtkopf,
Lastklasse 3
Kanthölzer 100 x 120 nach DIN 4074-1,
Bohlen 240 x 40 nach DIN 4074-1,
Material in Sortierklasse S10 oder MS10 einsetzen

Erstellung Prüfprotokoll für Arbeits- und Schutzgerüste
und Kennzeichnung nach DIN 4420 an jedem Schachtzugang

Schachtmaße: 1700 x 1750 mm
Menge: 4,000 St

**2.4.120 Gerüstschuhe liefern**
Einbauort: Aufzug West

Universal Gerüstschuh zur Montage an
Ankerschienen bzw. an Wand gedübelt

für das durch den AN-Rohbau zu erstellende Montagegerüst

Lieferung inklusive Zubehör
einschließlich aller erforderlichen Verbindungsmittel: AN-Aufzug
Einbau: AN-Rohbau
Menge: 16,000 St

**2.4.130 Montagegerüst LK3 errichten**
Einbauort: Aufzug Küche

Montagegerüst gemäß UVV,
entsprechend DIN 12811-1 und DIN 4422
bei Demontage der Altanlage errichten und nach
Montagefortschritt rückbauen und entsorgen.

Montagerüstung nach DIN 4420, DIN EN 12811-1
und UVV bei jeder Haltestelle und Schachtkopf,
Lastklasse 3
Kanthölzer 100 x 120 nach DIN 4074-1,
Bohlen 240 x 40 nach DIN 4074-1,
Material in Sortierklasse S10 oder MS10 einsetzen

Erstellung Prüfprotokoll für Arbeits- und Schutzgerüste
und Kennzeichnung nach DIN 4420 an jedem Schachtzugang

Schachtmaße: 1850 x 1500 mm
Menge: 3,000 St

**2.4.140 Gerüstschuhe montieren**
Einbauort: Aufzug Küche

Universal Gerüstschuh gedübelt an Schachtwand
(Mauerwerk)

Lieferung inklusive Zubehör
einschließlich aller erforderlichen Verbindungsmittel
Menge: 12,000 St

**2.4.150 Montagegerüst Schachtgerüst**
Einbauort: Aufzug Ost

Montagegerüst gemäß UVV,
entsprechend DIN 12811-1 und DIN 4422
errichten
Montagefortschritt rückbauen und entsorgen.

Montagerüstung nach DIN 4420, DIN EN 12811-1
und UVV bei jeder Haltestelle und Schachtkopf,
Lastklasse 3
Bohlen 240 x 40 nach DIN 4074-1,
Material in Sortierklasse S10 oder MS10 einsetzen
aufgelegt auf Querriegel bzw. Horizontalrahmen
des Schachtgerüsts

Erstellung Prüfprotokoll für Arbeits- und Schutzgerüste
und Kennzeichnung nach DIN 4420 an jedem Schachtzugang

Schachtmaße: 1700 x 1690 mm
Menge: 3,000 St

**2.4.160 Absperrung weiternutzen**
Absperrung der Schachtzugänge gemäß UVV,
entsprechend DIN 12811-1 und DIN 4422 erstellt
weiternutzen;
Schachtsicherung erstellt vom Rohbau-AN übernehmen
und für die Montagezeit weiter vorhalten, nutzen und nach
Montagefortschritt rückbauen und entsorgen.

Beschreibung der vorhandenen Schachtabsperrung
im LV-Rohbau:

Absperrung der Schachtzugänge gemäß UVV,
entsprechend DIN 12811-1 und DIN 4422

Brettdicke >30 mm nach Sortierklasse S10 oder
MS10 nach DIN 4074-1

Schachtzugänge absperrbar mit jederzeit leicht und
mehrfach zu entfernenden Brust-, Knie- und Fußbrettern

An allen Schachtzugängen deutlich erkennbar
und dauerhaft Warnzeichen ISO 7010-W008 anbringen

Vorgaben:
- Sicherung in allen Geschossen Standard (Befestigungen
auf der Wandfläche).
Menge: 10,000 St

**2.4.170 Elektroinstallation Schacht**
Installation:

- Installation im Schacht in Standardausführung des AN
- Hängekabel mit Tragorgan und LAN-Verbindung
  zum Fahrkorb
- die Leistung der Ausführung beginnt
  ab dem Anschlusspunkt der bauseits bereit gestellten Leitungen
  (Position d. Steuerung)
- Leitungsführung in Kabelkanälen
- Schutzkontaktsteckdose in der Schachtgrube
- Einbinden der Aufzugsanlagen an den
  Potentialausgleich gemäß VDE 0100
  Anschluss durch AN Aufzug
- Kabelführung zu allen dem Aufzug zugehörigen
  Geräten und Bedienelementen
- Leitungsführung nach MLAR
- alle elektrischen Geräte der Aufzugsanlage sind
  gemäß VDE 0875 Funkentstörgrad N auszuführen.

Schachtbeleuchtung

- Schutzart IP 54 DIN EN 60529,
- mit Leuchtmitteln als LED-Leuchten
  mit bruchsicheren Kunstglasabdeckungen
- Ausführung und Menge nach den Anforderungen der EN 81-20,
- schaltbar in der Schachtgrube, im Schachtkopf,
  im Steuerschrank und auf dem Fahrkorbdach
- Einbau erfolgt senkrecht in Höhe der Türverschlüsse,
  sowie in der Schachtgrube und im Schachtkopf
- der Schacht erhält eine Steckdose 230V/50Hz
  in Schutzart IP54 in der Schachtgrube

Prüfung der elektrischen Anlagen und Betriebsmittel
nach DIN VDE 0100-600 vor Inbetriebnahme gemäß
der DGUV Vorschrift 3.
Der AN hat rechtzeitig vor Stellung der Schlussrechnung
schriftlich zu bestätigen, dass die elektrischen Anlagen
und Betriebsmittel entsprechend den Bestimmungen
der DGUV Vorschrift 3 der Berufsgenossenschaft
beschaffen sind.
Menge: 3,000 St

#### Bereich 2.5 Schachtgerüst

*Hinweis: Allgemeien Anmerkungen zum Schachtgerüst,*
Allgemeine Angaben zum Schachtgerüst

Das nachfolgende Aufzugschachtgerüst als Stahlkonstruktion ist
nach freigegebener Werk- und Montageplanung des AN zu fertigen. Grundlage für die Planung ist die Statik, gem. Anlage:
Das Schachtgerüst für den Aufzug Ost, wird im Gebäude des Süd-West-Flügels am Prinzenhof integreiert und dient der barrierefreien Erschließung der Geschosse UG - 1. OG.

Stahlbauarbeiten:
- Stahlgüte: S 235 JR
- Eigenschaft in Dickenrichtung: Z15 / Z25 / Z35
- Beschichtung, Korrosivitätskategorie: C3, Schutzdauer: lang
- Der Ausführungsbetrieb muss das Schweißzertifikat für die Ausführungsklasse EXC2 nachweisen. Ausführungsklassen (EXC)
- Alle nicht angegebenen Schweißnähte sind als Kehlnähte a= 4 mm auszuführen
- Alle Stumpfstöße sind voll durchgeschweißt auszuführen
- Zulässige Toleranzen für das Stahltragwerk sind mit den zulässigen Toleranzen der angrenzenden Gewerke abzugleichen.
- Lage und konstruktive Ausbildung von Montagestößen sind mit dem Architekten und dem Statiker abzustimmen
- Nur zugelassene Schraubensicherungen für dynamisch bzw. ermüdungsbeanspruchte Bauteile vorsehen
- Angegebene Profilstahllängen stellen keine Bestellmaße dar, sondern sind im Zuge der Werk- und Montageplanung und dem Bestandsaufmaß durch den AN zu ermitteln.

Bestand:
Die Stahlkonstruktion wird in bestehenden, bzw. bauseits hergerichtetet Schacht im Bestandsgebäude installiert. Die Außenwände bestehen aus massivem Mauerwerk, die Geschossdecken als Stahlsteindecken wurden bauseits angepasst bzw. entfernt. Die Gründung wurde unterfangen und entsprechend den statischen Anforderungen in Form von Mikroverpresspfählen und einer neuen Stahlbetonunterfahrt ertüchtigt.
Ankerschienen (Schiene: 40/25) werden bauseits in Aufzugsunterfahrt einbetoniert,

Gerüste und Baustelleneinrichtung:
Zur Erbringung der Leistung wird bauseits ein Schachtgerüst zur Verfügung gestellt. Das Schachtgerüst wird so errichtet, dass die Gerüstlagen den Geschossebenen entsprechen. Alle weiteren Hilfskonstruktionen und Gerüste sind Sache des AN und in die Position zur Konstruktion des Aufzugschachtes einzukalkulieren.

**2.5.10 Werk- und Montageplanung und statische Berechnung**
*** Pauschalposition
Für die nachfolgende Schachtgerüst-Konstruktion ist eine Werk- und Montageplanung (WMP) sowie statische Berechnung anzufertigen.
Dazu gehören neben den Detail-, Grundriss-, Schnittzeichnungen auch die Verbindungen, mit allen Befestigungsmittel, sowie die dazu gehörigen statischen Berechnungen.

Als Grundlage der Werk- und Montageplanung dienen die Leistungsbeschreibung, die Ausführungsplanung der Archtekt:innen, sowie die Statik des Tragwerkplaners.

Statik:
Übersichtsplan: NG_CC100G-02_AZA300_ST005-2
Gründung: NG_CC100G-02_AZA300_ST006-2
Detailplanung: NG_CC100G-02_AZA300_ST008-2

Architektur:
KG gesamt (digital)_h
EG gesamt (digital)_g
OG gesamt (digital)_g
DG gesamt (digital)_g
DA gesamt (digital)_d

Für die Erstellung der Unterlagen ist jeweils der angrenzende Bestand zu erfassen und darzustellen. Weiterhin sind die Konstruktionen und der Bestand zu vermaßen.
Die statische Berechnung ist im Zuge der WMP zu erstellen und
zur Freigabe und Prüfung durch den Prüfingenieur vorzulegen.
Zu den Berechnungen gehören auch die Verbindungsmittel, Kleinteile, die Dimensionierung der Schweißnähte, Schweißnahtdetails und Nachweise der Schweißnahtgüten. Maßnahmen zur Aufnahme von Fertigungstoleranzen sind im Rahmen der Werk- und Montageplanung vorzugeben und abzustimmen.

Weiterhin sind mit der WMP die Zulassungen, Produktdatenblätter und/ oder Herstellerdetails vorzulegen.

Die o.g. Werk- und Montageplanung sind dem AG bzw. den Planenden in digitaler Form, spätestens vier Wochen nach Beauftragung durch den AN, zur Prüfung und Freigabe durch AG, zur Verfügung zustellen. Prüfrückläufe sind durch den AN in die Zeichnungen zu übernehmen und zu kennzeichnen. Die Ausführung darf erst nach schriftlicher Freigabe erfolgen.
Menge: 1,000 psch

**2.5.20 Schachtgerüst aus Stahl**
Einbauort: Aufzug Ost

Schachtgerüst als pulverbeschichtete Stahlkonstruktion für den Einbau eines Aufzuges, gem. freigegebener Werk- und Montageplanung des AN, fertigen, liefern und vor Ort im Bestandsgebäude montieren.

4-seitige Stahlkonstruktion für eine Aufzugsanlage mit 3 Haltestellen, von UG bis 1. OG, bestehend aus Quadratrohren, Fuß- und Stirnplatten, Fahnenblechen und allen erforderlichen Befestigungs- und Verbindungsmitteln.

Aufzugsschacht: (LxBxH) ca. 1.850 x 1.860 mm x 9.805 mm

Grundprinzip der Konstruktion:
- 4 x Eckstiele QRO 80 x 5 mm; Länge: je ca. 9.805 m
- 3 x Horizontalrahmen, QRO 80 x 5 mm; 4 x 1.700 mm
- 12 x Querriegel, QRO 80 x 5 mm., Länge: 1.670 mm, mit je 2 Stirnplatten 300 x 80 x 15 mm, geschweißt
- 2 x Montage Hilfsträger (HEA120), Länge: ca. 1.850 mm

Die neue Stahlkonstruktion fußt unterseitig auf der bauseits errichteten Stahlbetonunterfahrt, Wandstärke 25 cm (Detail A1 und A2), außerdem wird die Konstruktion seitlich mit Fahnenblechen am Bestandsmauerwerk und neuen Deckenplatten befestigt (D und D1).

Detail A1 und A2:
gerade Fußplatte (400 x 140 x 15 mm) bzw. abgewinkelte Fußplatte (350 + 350 x 140 x 15 mm) an Eckstiel (QRO 80 x 5 mm) geschweißt, mit 2 x 2 Ankerbolzen M12 an Stahlbetonunterfahrt schrauben und einkleben mit Injektionsmörtel einkleben,
Kopfplatten für je 4 x M12 Ankerlbolzen vorgebohrt.

Detail B:
2 x abgewinkelte Verbindungsplatten (320 + 320 x 100 x 15 mm) zur ober- und unterseitigen Befestigung der Horizontalrahmen (QRO 80 x 5 mm) an Eckstiel (QRO 80 x 5 mm), mit dübelartigen Verbindern für Hohlprofile (M12 x 55) geschraubt.

Detail C und C1:
Querriegel (QRO 80 x 5 x 1.670 mm), beidseitig mit je Stirnplatten (300 x 80 x 15 mm), geschweißt, an Eckstützen mit dübelartigen Verbindern für Hohlprofile (M12 x 55) geschraubt, Stirnplatte vorgebohrt.

Detail D:
Befestigung der Konstruktion an gemauerter Schachtwand im Bereich der Horizontalrahmen, bestehend aus:
- Fahnenblech, 150 x 150 x 10 mm, an Querriegel (QRO 80 x 5 mm) geschweißt,
- Koppelblech (150 x ca. 20 mm) mittig an Kopfplatte (200 x 150 x 15 mm) geschweißt, Kopfplatte an Mauerwerkswand geschraubt, mit Ankerbolzen M12,
Verbindung zw. Fahnen- und Koppelblech mit 2 x Schraube M12,
inkl. Egalisieren der Mauerwerkswand im Bereich der Kopfplatte (200 x 150 mm) mit Putzglätte.

Detail D1:
Befestigung der Konstruktion an neue Stahlbetondeckenplatte mittels Blechwert (150 x 100 x 10 mm) stirnseitig an Eckstiel (QRO 80x5) geschweißt, Befestigung an Stb-Platte mit 2 x Ankerlbolzen M12, mit INjektionsmörtel eingeklebt, inkl. Futterblech oder Elastomerlager,

Ausführung des Stahlbaus in geschweißter und geschraubter Konstruktion. Die daraus resultierenden Bohrungen, Schweiß- und Schraubverbindungen, Schrägschnitte, etc., sind in diese Position einzukalkulieren.

Oberfläche: feuerverzinkt mit Rostschutz grundiert
Menge: 1080,000 kg

#### Bereich 2.6 Notrufsystem

*Hinweis: Notrufsystem*
Es wird gefordert, dass die Aufzugsanlage an ein
zentrales Notrufsystem gemäß DIN EN 81-28
angeschlossen wird. Dazu ist es erforderlich,
dass durch den AN
ein automatisches Wählgerät zur externen
Notrufweiterleitung an eine ständig besetzte Stelle,
sowie sämtliche Kommunikationselemente
(Gegensprechanlage, Mikrofon und Lautsprecher) im
Fahrkorb und Schacht eingebaut werden.

Dieses System ist für
digitale Kommunikation aufzubauen.

Sämtliche eingebauten Komponenten müssen die
Forderungen der harmonisierten europäischen Norm
DIN EN 81-28 erfüllen.

Leistungsumfang:

- Notrufsystem der Aufzugsanlage ist Umfang
  des AN-Aufzug.
- Schnittstellenabstimmung mit dem AG und dem Errichter
  der TK-Anlage sind Leistungen des AN Aufzug.
- Lieferung, Montage und Inbetriebnahme sind Leistungen
  des AN Aufzug

Damit die Interventionszeit möglichst kurz gehalten
werden kann, muss die Notrufzentrale
über alle erforderlichen Informationen hinsichtlich:
- der auslösenden Stelle des Notrufes einschließlich
  Einbauort des Aufzuges
- der Identifizierung des Fahrkorbes
- der Beschreibung der Mittel, die den Zugang zu
  eingeschlossenen Personen ermöglichen
- der besonderen Gefährdungen im Zusammenhang mit dem
  Zutritt zum Gebäude und zur Anlage verfügen.

Durch die Notrufzentrale muss sichergestellt werden,
dass jederzeit eine 2-Wege-Sprechverbindung mit
eingeschlossenen Personen aufbaubar ist, um diese über
den Stand der Befreiungsaktion zu unterrichten.

Bei Netzausfall ist die Notrufzentrale mit einer
Ersatzstromversorgung aufrecht zu halten.

Bei Schaltung auf Ersatzstromversorgung (Batterie) muss
ein Störungssignal generiert werden.

**2.6.10 Notrufsystem**
Einbauort: Aufzug Ost, Aufzug West, Aufzug Küche

Fern-Notrufeinrichtung konform DIN EN 81-20 und DIN EN 81-28,
für Aufzüge

- mind. 2 durch den Betreiber programmierbare Ziele,
- Übertragungsverfahren digital
- Installation aller dem Notrufsystem zugehörigen
  Komponenten gemäß DIN EN 81-28
- Auslösung über Bedienelement im Fahrkorb
  mit optischer und akustischer Quittierung
- Notruftaster bei Stromausfall leuchtend
- aufschaltbar auf Zentrale des Betreibers (ständig
  besetzte Stelle) oder bei einem Dienstleister
- Versorgung mit geeigneter USV-Batterie zur
  Sicherstellung der Notrufbereitschaft auch bei
  Netzunterbrechung

Lieferung und Montage Notrufeinrichtung
mit allem Zubehör wie oben
beschrieben komplett liefern und montieren
einschließlich aller erforderlichen Verbindungsmittel.
Menge: 3,000 St

**2.6.20 Mobilfunk-Modul**
Einbauort: Aufzug Ost, Aufzug West, Aufzug Küche

- Mobilfunkmodul für drahtlose Verbindung zur
  beauftragten Notrufzentrale ohne Festnetz- oder
  Datenanschluss
- 4G / LTE mit VoLTE
- es können mehrere Notrufgeräte angeschlossen werden
- erforderliche SIM - Karte gehört mit zum Lieferumfang

Lieferung und Montage Mobilfunk-Modul
mit allem Zubehör wie oben
beschrieben komplett liefern und montieren
einschließlich aller erforderlichen Verbindungsmittel.
Menge: 3,000 St

#### Bereich 2.7 Schachtentrauchung

*Hinweis: Allgemeine Vorbemerkungen*
Allgemeine Vorbemerkungen

Gemäß des Gebäudeenergiegesetz - GEG
besteht die Forderung, dass alle
Gebäudeumfassungsflächen so auszuführen sind,
dass sie entsprechend dem Stand der Technik
dauerhaft luftundurchlässig sind.
Hintergrund für diese Vorschrift ist die generelle
Zielsetzung, unnötige Wärmeenergieverluste
durch unkontrolliertes Entweichen erwärmter
Gebäudeluft über Permanent-Öffnungen im
Aufzugsschachtkopf zu vermeiden.

Das System ist Teil der Aufzugsanlage
und wird durch ein Aufzugfachunternehmen
vollständig innerhalb des Fahrschachtes installiert,
in Betrieb genommen und gewartet.

Im Alarmfall ist die Aufzugsteuerung mittels
potentialfreiem Kontakt anzusteuern.

**2.7.10 Schachtentrauchungsanlage**
Einbauort: Aufzug West

Das System besteht aus:

Zentraleinheit:
- mit VDS/EN54-20 zertifiziertem
  Ansaugrauchsystem für Schachthöhen bis 110 m
- Filtereinheit - fertig montiert auf einer
  Grundplatte.
- Kabelanbindungen sind steckbar ausgeführt.

Anschluss über potentialfreie Kontakte für externe
Alarmauslösung, externer Reset,
Betriebsstörung, CO2 Auslösung, Feuchtigkeitsauslösung
und Temperaturauslösung ist vorzusehen.

Ansaugrohrstrang:
- aus Ø25 mm Kunststoffrohr,
- welche ohne Zusatz von lösemittelhaltigen Klebstoffen
  und Reinigern durch Aluminiumsteckverbindungen
  zusammen gefügt werden.
- Montagematerial zur
  Befestigung des Rohrstranges.
- Schachthöhe: ca. 10,7 m

- Verschlusseinrichtung für die Entlüftungsöffnung als
  Jalousieklappe mit Sicherheitsstellantrieb mit
  Federrücklauf

Die Jalousieklappe aus verzinktem Stahlblech verfügt
über Hohlkammerlamellen mit elastischen Dichtungen,
welche im geschlossenen Zustand luftdicht abschließen.
- Zertifiziert als NRWG nach DIN EN 12101-2
- Rohbauöffnung: 400 x 400 mm
- Baugröße für freie Öffnungsfläche von ca 0,11 m²
- Einbaurahmen für die flächenbündige Montage
  in der Deckenöffnung.

Rohbauöffnung im Schachtkopf beträgt
400 x 400 mm. Montage der Entrauchungssystems
vor Rohbauöffnung, an UK Schachtdecke.

Rauchauslösung: Die angesaugte Luft wird permanent
auf Rauchpartikel untersucht. Bei Überschreitung
eines Schwellwertes (voreingestellt) löst das Gerät
Alarm aus und die Jalousieklappe öffnet sofort.

CO2-Auslösung: Die angesaugte Luft wird permanent
auf ihren CO2-Gehalt untersucht. Bei Überschreitung
eines Schwellwertes von >1500 ppm öffnet die
Jalousieklappe sofort, so dass frische Luft in den
Schacht nachströmen kann.

Temperaturauslösung: Bei Überschreitung eines Wertes
von 35°C im Schachtkopf öffnet die Jalousieklappe und
schließt erst bei Unterschreitung des
eingestellten Wertes
(unter Einhaltung einer Schalthysterese).
Der Wert lässt sich bedarfsorientiert einstellen
(max. 45°C).

Luftfeuchtigkeitsauslösung: Bei Überschreitung eines
einstellbaren Feuchtigkeitswertes im Schachtkopf
öffnet die Jalousieklappe und schließt erst bei
Unterschreitung des eingestellten Wertes.
Der Wert lässt sich bedarfsorientiert einstellen

Automatik-Lüftung:
Eine Schaltzeituhr steuert die
automatische Lüftungsfunktion, diese sorgt für den
regelmäßigen Luftaustausch im Schacht.
Die Schaltzeituhr lässt sich bedarfsorientiert
programmieren.
Die Sommer-Winterzeit-Umstellung erfolgt automatisch.

Externes Bedienterminal:
Grafikdisplay, welches in der Aufzugssteuerung montiert
wird, zeigt Funktionen und Betriebszustände an.
Über die Tastatur können Einstellungen der Grenzwerte
und Zeit so wie der Gerätetest vorgenommen werden.
5 frei programmierbare Relais stehen für den Anschluss
an  Brandmeldeanlagen und Gebäudeleittechnik zur
Verfügung.

Das Gerät wird über die Aufzugsteuerung eingespeist
(24V DC / In 150 mA). Ein zusätzlicher Netzanschluss
ist nicht erforderlich.

Eine Notstromeinheit ist nicht erforderlich.
Die Rauchabzugöffnung öffnet bei Netzausfall mechanisch
über Federkraft.
Bei Wiederkehr der Netzspannung schließt
die Rauchabzugsöffnung automatisch und das System
geht von allein in den normalen Betriebszustand über.

Betriebsanleitungen, Schaltpläne, Wartungs- und
Prüfhinweise sind in die technische
Dokumentation der Aufzugsanlage einzupflegen.

Die Lieferung der Wetterschutzhaube erfolgt bauseits.

Hersteller / Typ:
'..................................................'
vom Bieter einzutragen

Lieferung und Montage Schachtentrauchungssystem
mit allem Zubehör wie oben beschrieben
komplett liefern und montieren und
betriebsfertig anschließen
einschließlich aller erforderlichen Verbindungsmittel.

Inbetriebnahme des Gesamtsystems Schachtentrauchung
und Jalousieklappe
Menge: 1,000 St

**2.7.20 Abnahme der Entrauchungsanlage**
Systemabnahme und Übergabe der in diesem Titel
aufgeführten Entrauchungsanlagen
im Beisein des Auftraggebers

inkl. der Einweisung des Betreiberpersonals und
Aushändigung aller erforderlichen Unterlagen,
Betriebsanleitung,
Installationsattest, Sachverständigten-Abnahmeprotokoll
und Wartungsbuch.
Menge: 1,000 St

**2.7.30 Bedienstelle Rauchabzug**
Einbauort: Aufzug West, Haltetelle EG

Handtaster zur manuellen Auslösung der Schachtentrauchungsanlage
im Brandfall.

Maße : 129 x 138 x 39 mm (BxHxT)

Merkmale:
- Abschließbares Aufputz-Gehäuse mit Bedieneinheit
- Schlagscheibe
- Schlüssel
- Farbe: Orange (RAL 2011)
- Beschriftung: Rauchabzug Aufzugsschacht
- zusätzlich integrierte Lüftungstaster zur manuellen
  Lüftung

Lieferung und Montage RWA-Bedienstelle
mit allem Zubehör wie oben beschrieben
komplett liefern und montieren und
betriebsfertig anschließen
einschließlich aller erforderlichen Verbindungsmittel.
Menge: 1,000 St

#### Bereich 2.8 Sachverständigenabnahme

**2.8.10 Gefahrenanalyse**
- Gefahrenanalyse nach EN 81 - 20 / 50
  bzw. 2014/33/EU Aufzugsrichtlinie und
  2006/42/EG Maschinenrichtlinie.

  Unterlagen erstellen und mit der Montageplanung
  übergeben.
Menge: 3,000 St

**2.8.20 Sicherheitstechnische Abnahmeprüfung 2014/33/EU**
- Sicherheitstechnische Abnahmeprüfung
  nach Aufzugsrichtlinie 2014/33/EU
  und DIN EN 81- 20 / 50 mit CE-Zertifizierung
  durch einen unabhängigen und zertifizierten
  Sachverständigen (ZÜS).
- Beistellen von Personal und Prüfgewichten,
  einschließlich Transport innerhalb der Baustelle
- Übernahme der Prüfungsgebühren
Menge: 3,000 St

**2.8.30 Gefährdungsbeurteilung**
- Durchführung der Gefährdungsbeurteilung
  gemäß §3 BetrSichV 2015
  sowie ArbSchG für den AG einschließlich
  der notwendigen Abstimmungen
  mit dem Nutzer/Betreiber und Erstellung
  der notwendigen Unterlagen
Menge: 3,000 St

**2.8.40 Schutzkonzept Cybersicherheit**
- Anfertigung eines Schutzkonzepts gegen
  Cyberbedrohungen gemäß TRBS 1115
- Analyse aller digitalen Komponenten und
  MSR-Einrichtungen in Bezug auf
  Gefährdungen
- Identifikation von Cyberbedrohungen und
  Bewertung dessen Auswirkungen auf die
  Anlagensicherheit
- Beratung des AGs zu geeigneten technischen,
  organisatorischen oder administrativen
  Schutzmaßnahmen
- Festhalten der Schutzmaßnahmen in einem
  Sicherheitskonzept mit Definition der
  Verantwortlichkeiten
- Konzept muss den Anforderungen der ZÜS
  bei PVI bzw. wiederkehrenden Prüfungen
  gemäß BetrSichV genügen
Menge: 3,000 St

**2.8.50 Notfallplan**
- Erstellung und Hinterlegung des Notfallplanes bei der ZÜS
- Aufstellung des Formblattes in Absprache mit dem AG
- Lieferung der Unterlage
- Notfallplan bis zu 2x Überarbeiten bei Änderungen AG-seitiger
  Angaben bis zur Inbetriebnahme

  Der Notfallplan ist nach Betriebssicherheitsverordnung
  BetrSichV 2015 sowie TRBS 2181 (Technische Regeln für
  Betriebssicherheit) auszuführen.
Menge: 3,000 St

**2.8.60 Prüfung vor Inbetriebnahme**
- Prüfung vor Inbetriebnahme (PVI) gemäß BetrSichV,
  durch eine zugelassene Überwachungsstelle (ZÜS)
  (Aufzüge: Ost, West und Küche)
  oder eine befähigte Personen gemäß BetrSichV
  (Unterfluraufzug)
- sicherheitstechnische Prüfung aller relevanten
  Bauteile und Funktion
- Erstellung Prüfbericht mit Mängelbewertung
- einschließlich aller notwendigen Nebenleistungen und
  Übernahme der Prüfungsgebühren
Menge: 4,000 St

**2.8.70 Einweisung befähigter Personen**
- Einweisung zur sachgerechten Durchführung von
  Befreiungsmaßnahmen und Beurteilung von Mängeln,
  die zu einer Gefährdung von Personen führen können und durch
  einfache von der Benutzerebene durchführbare
  Sichtprüfungen erkennbar.
  (Betriebssicherheitsverordnung).
- Einweisung des technischen Personals des AGs in alle
  Anlagen dieses Leistungsverzeichnisses
- Erstellung Einweisungsprotokoll über eingewiesene
  Personen mit Ablage in der technischen Dokumentation

  Kalkulationshinweis: Der EP bezieht sich auf einen Einweisungstermin.
Menge: 2,000 St

**2.8.80 Servicefahrten**
- Service- bzw. Sonderfahrten zur Aufzugsnutzung vor
  Abnahme (z.B. Verlegung des Fahrkorbkorbfußbodens,
  Einrichtung der Transponderleser)
- die Leistung ist gesondert vom AG anzuweisen

einzukalkulieren sind:
- 1x Fachpersonal des AN für Bedienung des Aufzugs,
  einschließlich Kosten für An- und Abfahrt,
  inkl. 4 zusammenhängende Einsatzstunden vor Ort.
Menge: 6,000 St

#### Bereich 2.9 Dokumentation

*Hinweis: Dokumentation*
Erstellung einer kompletten Dokumentation in deutscher Sprache für den
gesamten Umfang entsprechend dieses Leistungsverzeichnisses

- 1-fach digital
- 1-fach in Papierform

Die Ordner sind so zu befüllen, dass mindestens noch 20% Platzreserve
bestehen bleibt. Alle Ordner enthalten als Deckblatt jeweils ein Inhaltsverzeichnis
über den Ordnerinhalt sowie ein Inhaltsverzeichnis zur Gesamtdokumentation
mit Angabe der Ordnernummer.
Gemäß der Struktur im Inhaltsverzeichnis sind Anlagen mit Papier-
oder Folien-Trennstreifen oder Registkarten zu unterteilen.
Die Registerkarten sind mit dem Inhalt zu beschriften.
Übersichtspläne sind, wenn nicht anders vermerkt, im Maßstab 1:50,
Papiergewicht min. 80g/m2, unbeschichtet weiß, farbig gedruckt auf
DIN A4-Formal gefaltet und mit Lochverstärkung zu liefern.

Anforderungen an die digitale Ausfertigung:
- sämtliche in Papier vorhandenen Unterlagen als PDF-Datei (in der gleichen
  Ordnerstruktur wie die Papierdokumentation)
- Zeichnungen als DWG-Dateien (Autodesk AutoCad aktuelle Version) und
  PDF-Dateien mit gebundenen und allen externen Referenzen
- Inhaltsverzeichnis
- Abnahmeprotokoll
- Bestätigung Beseitigung von Mängeln, die im Abnahmeprotokoll aufgeführt
  sind
- Fachunternehmererklärung Auftragnehmer und Subunternehmer
- Bestätigung Einhaltung Unfallverhütungsvorschriften nach DGUV V3 von
  Auftragnehmer und Subunternehmer
- Einweisungsprotokolle in alle technischen Anlagen
- Stellungnahmen von Sachverständigen und Gutachtern
- Bestätigung über die Abstellung von Mängeln, die durch Sachverständige
  und Gutachter angezeicht wurden
- Amtliche Prüfbescheinigungen zu Brandschutzmaßnahmen
- Anlagenliste mit Leistung von Subunternehmern (Übergabepunkt,
  Leistungsumfang)
- Ersatzteilliste

Werden Abkürzungen verwendet, sind diese aufzulisten und zu erklären.

Mit Schlussaufmaß übergibt der AN dem AG eine
vollständige Dokumentation der Anlagen,
die mit der Fachabteilung des Auftraggebers
abzustimmen ist.

**2.9.10 Dokumentation**
Inhalt der Dokmentation:

- Komplettes Aufzugsbuch und technische Dokumentation
  gemäß DIN EN 81 Teil 20 / Teil 50 sowie alle
  Unterlagen als Revisionsunterlagen
- Betriebsanleitung gemäß Aufzugsrichtlinie sowie
  DIN EN 81 Teil 20/ Teil 50
- Antragsunterlagen zur Einzelprüfung gemäß 12.ProdSV
  und Aufzugsrichtlinie 2014/ 33/ EU
- Beschreibung der Aufzugsanlage gemäß DIN EN 81
  gegengezeichnet vom späteren Betreiber und vom
  Abnahmesachverständigen
- Bescheinigungen der benannten Stelle, des
  Sachverständigen, über die Vorprüfung
  der Unterlagen und die Abnahmeprüfung /
  Inverkehrbringung
- Protokolle der Einweisung des Betriebspersonals
- Technische Unterlagen gemäß DIN EN 81 Teil 20 / Teil 50
- Nachweis über alle Prüfungen gemäß
  DIN EN 81 Teil 20 / Teil 50
- mangelfreies Abnahmeprotokoll für die gemäß
  BetrSichV § 15 erforderlichen Prüfungen vor
  Inbetriebnahme durch eine ZÜS
- Baumusterprüfbescheinigungen gemäß
  DIN EN 81 Teil 20 / Teil 50
- Prüfbescheinigungen für alle Sicherheitsbaugruppen
- Erklärungen gemäß TRBS 1201 T 4
- Messprotokoll nach DIN VDE 0100 - 600
- Bedienungs-, Wartungs- und Instandhaltungsanleitungen
  nach DIN EN 13015 für den Gesamtaufzug
- Bedienungs-, Wartungs- und lnstandhaltungsanleitungen
  nach DIN EN 13015 für einzelne Baugruppen
- Konformitätserklärung des Herstellers gemäß
  Aufzugsrichtlinie 2014/33/EU
- KonformItätsbescheinigung durch die benannte Stelle
- Berechnungen der Aufzugsbaugruppen gemäß
  DIN EN 81 Teil 20 / Teil 50
  z.B für Führungsschienen, Treibfähigkeit,
  Tragseile, Aufsetzpuffer
- Atteste für das eingesetzte Material für die
  Hauptbaugruppen
- Montage- und Werkstattpläne gemäß DIN 18385 als
  Revisionspläne und als pdf-, dwg - Datei
  für den Aufzug
- geprüfte Berechnungen des Stahlbaus
- Ersatzteil- und Verschleißteillisten
- Technische Beschreibung der Hauptbaugruppen sowie
  Aufzugsmaterialien
- Stromlaufpläne und Dokumentation der Steuerung
- Gefahrenanalyse bei Abweichung von der
  DIN EN 81 Teil 20 / Teil 50
- Unterlagen zum Modell- oder baumustergeprüften Aufzug
  (falls zutreffend)
- Messprotokoll zur Einhaltung der Forderungen VDI 2566
  Teil 2  und DIN 4109
- Protokoll zur Einhaltung des EMV-Gesetzes
  sowie der DIN EN 12015 und DIN EN 12016
- Messprotokoll zur Einhaltung der Forderungen nach
  DIN 4109 und DIN 8989
- Protokoll zur Einhaltung des bautechnischen
  Brandschutzes gemäß DIN 4102
- Abnahmeprotokoll der Brandfallsteuerung
  gemäß VDI 6017 bei Erstabnahme
- Anweisung für die zu wiederholenden Prüfungen
- Gefährdungsbeurteilung gemäß
  § 3 BetrSichV einschließlich Protokoll

Die geforderten Unterlagen sind gemäß Vorgaben
des AGs zu gliedern.

Erstellung der kompletten Dokumentation für den
gesamten Umfang dieses Leistungsverzeichnisses
gemäß der oben stehenden Beschreibung
Menge: 4,000 St

#### Bereich 2.10 Wartung, Notruf und Notbefreiung

**2.10.10 Wartung und Inspektion Aufzugsanlagen**
Nach Vorliegen der Voraussetzungen beabsichtigt der AG,
mit dem AN einen Wartungsvertrag abzuschließen.

Wartung und Inspektion
nach beiliegendem Vertragsmuster
und den Herstellerinstandhaltungsanweisungen nach
DIN EN 13015 an den Aufzügen Ost, West und Küche.

Beauftragung der ZÜS für wiederkehrende Haupt- und Zwischenprüfungen
sowie Bereitstellung von Prüfgewichten zur ZÜS-Prüfung.

Kalkulationshinweis:
Der EP bezieht sich auf die Wartungskosten für ein Jahr
an beiden Aufzügen (Gesamtpreis/Jahr).

Im Auftragsfall wird hier für zwischen AN und AG ein
separater Vertrag geschlossen.

Die Angebotsbindungsfristverlängerung dieser Position
erkennt der AN bis zum Zeitpunkt von 10 Wochen
nach der Abnahme der Bauleistung an.

Der angebotene Jahrespreis geht als Berechnungswert
über den Zeitraum von 4 Jahren in die Bewertung des
Angebotes ein.
Menge: 4,000 a

**2.10.20 Wartung und Inspektion Schachtentrauchung**
Nach Vorliegen der Voraussetzungen beabsichtigt der AG,
mit dem AN einen Wartungsvertrag abzuschließen.

Inspektion aller Komponenten auf evtl. vorhandene
Beschädigungen
Funktionstest "CO2-Auslösung" mit CO2-Testspray
Funktionstest Luftfeuchtigkeit
Kontrolle und ggf. Reinigung der Ansaugbohrungen
Erneuerung des Luftfiltereinsatzes

Wartung und Inspektion mind. 2 x pro Jahr.
gemäß Herstellerinstandhaltungsanweisungen sowie
der DIN EN 13015

Kalkulationshinweis:
Der EP bezieht sich auf die Wartungskosten für ein Jahr
an der Entrauchungsanlage.

Im Auftragsfall wird hier für zwischen AN und AG ein
separater Vertrag geschlossen.

Die Angebotsbindungsfristverlängerung dieser Position
erkennt der AN bis zum Zeitpunkt von 10 Wochen
nach der Abnahme der Bauleistung an.

Der angebotene Jahrespreis geht als Berechnungswert
über den Zeitraum von 4 Jahren in die Bewertung des
Angebotes ein.
Menge: 4,000 a

**2.10.30 Aufschaltkosten auf Notrufzentrale des AN**
Nach Vorliegen der Voraussetzungen beabsichtigt der AG, mit dem
AN einen Vertrag zur Durchführung von Notbefreiungsmaßnahmen
abzuschließen.

Aufschaltkosten und Notrufentgegennahme vorgenannten
Telefonnotrufsysteme der Aufzüge Ost, West und Küche
auf die 24 h - Zentrale des Auftragnehmers.

Angefragt ist hier der Monatspreis.

Der angebotene Einheitspreis geht als Berechnungswert
über den Zeitraum von 4 Jahren in die Bewertung des
Angebotes ein.

Die Angebotsbindungsfristverlängerung dieser Position
erkennt der AN bis zum Zeitpunkt von 10 Wochen
nach der Abnahme der Bauleistung an.

Die Angebotseinheit ist ein Stück Monats-Pauschale (€/Monat).
Menge: 48,000 Mt

**2.10.40 Notbefreiung**
*** Pauschalposition
Nach Vorliegen der Voraussetzungen beabsichtigt der AG, mit dem
AN einen Vertrag zur Durchführung von Notbefreiungsmaßnahmen
abzuschließen.

Befreiungsmaßnahmen nach Notfrufeingang
nach beiliegendem Vertragsmuster.

Kalkulationshinweis:
Der EP bezieht sich auf einen Fall der Personenbefreiung inklusive
Nebenkosten (Preis/Personenbefreiungsvorgang).

Im Auftragsfall wird für die Notbefreiung zwischen AN und AG ein
separater Vertrag geschlossen.

Die Angebotsbindungsfristverlängerung dieser Position
erkennt der AN bis zum Zeitpunkt von 10 Wochen
nach der Abnahme der Bauleistung an.

Der angebotene Einheitspreis geht als Berechnungswert
in die Bewertung des Angebotes ein.
Menge: 1,000 psch

#### Bereich 2.11 Stundenlohnarbeiten

*Hinweis: Vorbemerkungen Stundenlohnarbeiten*
Vorbemerkungen Stundenlohnarbeiten

Stundenlohnarbeiten sind nur auf ausdrückliche Anweisung
des Bauherren oder Bauüberwachung auszuführen und die
Stundenzettel täglich von o.g. unterschreiben zu lassen.
Es darf nur die dem jeweiligen Schwierigkeitsgrad der
Arbeit entsprechende Monteurklasse verrechnet werden.

Die Beaufsichtigung durch Montageinspektoren oder
Obermonteuren ist mit in den Gemeinkostenzuschlag zu
erfassen. Ebenso sind in den nachstehenden
Stundenverrechnungssätzen alle Nebenkosten wie
Fahrtkosten, Auslösungen und sonstige Zuschläge
enthalten.

Alle verwendeten Materialien sind auf dem Stundenzettel
mit aufzuführen. Die Vergütung der Materialien erfolgt
nach den Einzelpreisen der übrigen Positionen.

**2.11.10 Projektleiter/Ingenieur**
Stundenlohnarbeiten Projektleiter/Ingenieur
Menge: 5,000 h

**2.11.20 Obermonteur/Bauleiter/Techniker**
Stundenlohnarbeiten Obermonteur/Bauleiter/Techniker
Menge: 5,000 h

**2.11.30 Monteur**
Stundenlohnarbeiten Monteur
Menge: 5,000 h

**2.11.40 Helfer/Auszubildender**
Stundenlohnarbeiten Helfer/Auszubildender
Menge: 5,000 h

#### Bereich 2.12 Sonstiges

**2.12.10 Winkelstahl 150x100x10**
Einbauort: Aufzug Küche

zur unteren Schachttürbefestigung auf Rohfußboden
ohne Betonaufkantung

EN 10056-1
EN 10025-2 - S235JR
a = 150 mm
b = 100 mm
t = 10 mm

inklusive Befestigungsmaterial auf Rohfußboden
sowie mindestens 5 Langlöchern zur Befestigung von
Schwellenwinkeln
Menge: 1,200 m

**2.12.20 Lastverteilplatte 700x800x8**
Einbauort: Unterfluraufzug

lastverteilenden Stahlplatte
ca. 700 x 800 x 8 mm auf Mörtelbett

Befestigung mittels 4 Stck. Klebeanker
100 mm Länge in Bestandssohle

Inklusive Korrosionsschutz:
für Außenbereich
Menge: 1,000 St

**2.12.30 Lastverteilplatte 1650x1300x8**
Einbauort: Aufzug Küche

lastverteilenden Stahlplatte
ca.1.650 x 1.300 x 8 auf Mörtelbett

Befestigung mittels 4 Stck. Klebeanker
100 mm Länge in Bestandssohle
Menge: 1,000 St
